# Aïllament tèrmic per l'exterior en mitgeres amb escuma de poliuretà

- Propietat de l'arxiu: CYPE INGENIEROS, S.A.
- Format: FIEBDC-3/2002
- Divisa: EUR
- Costos indirectes: 3.00 %
- IVA: 21.00 %

## Z Rehabilitació energètica

### ZF Tancaments verticals: addició d'aïllament tèrmic

#### ZFM Sistemes d'aïllament exterior per projecció

**ZFM010** m² Aïllament tèrmic per l'exterior en mitgeres amb escuma de poliuretà.
Rehabilitació energètica de façana mitgera, mitjançant aïllament tèrmic per l'exterior format per escuma rígida de poliuretà, de 40 mm d'espessor mínim, 45 kg/m³ de densitat mínima, aplicada directament sobre el parament, per la seva cara exterior, mitjançant projecció mecànica; acabat vist amb capa d'elastòmer de poliuretà projectat, densitat 1000 kg/m³, de 1,5 a 3 mm de gruix mig, color a escollir, per a la protecció de l'aïllant de la radiació ultraviolada.
Inclou: Protecció dels elements de l'entorn que puguin veure's afectats durant els treballs de projecció del poliuretà. Preparació de la superfície suport. Projecció del poliuretà en capes successives. Projecció de la capa de revestiment. Neteja.
Criteri d'amidament de projecte: Superfície mesurada segons documentació gràfica de Projecte.
Criteri de mesura d'obra: Es mesurarà la superfície realment executada segons especificacions de Projecte.

| Codi | Ut | Descripció | Rendiment | Preu | Import |
|---|---|---|---|---|---|
| mt16pop010de | m² | Escuma rígida de poliuretà projectat "in situ", densitat mínima 45 kg/m³, conductivitat tèrmica 0,035 W/(mK) i Euroclasse E de reacció al foc segons UNE-EN 13501-1, segons UNE-EN 14315-1; per al reomplert de càmera d'aire de 40 mm de gruix mitjà, en tancaments de doble full de fàbrica. (material) | 1.050 | 4.35 | 4.57 |
| mt16pop100a | m² | Elastòmer de poliuretà projectat, densitat 1000 kg/m³, de 1,5 a 3 mm de gruix mig, color a escollir, per a aplicar des de l'exterior en tancaments de façanes i mitgeres. (material) | 1.050 | 3.87 | 4.06 |
| mq08mpa030 | h | Maquinària per a projecció de productes aïllants. (maquinària) | 0.232 | 17.08 | 3.96 |
| mo030 | h | Oficial 1ª aplicador de productes aïllants. (mà d'obra) | 0.380 | 28.42 | 10.80 |
| mo068 | h | Ajudant aplicador de productes aïllants. (mà d'obra) | 0.380 | 25.28 | 9.61 |
| % | % | Costos directes complementaris | 2 % | 33.00 | 0.66 |
|  |  | Costos directes |  |  | 33.66 |
