# Desmuntatge de tancament metàl·lic extensible de fins a 4 m² de superfície

- Propietat de l'arxiu: CYPE INGENIEROS, S.A.
- Format: FIEBDC-3/2002
- Divisa: EUR
- Costos indirectes: 3.00 %
- IVA: 21.00 %

**DFD040** U Desmuntatge de tancament metàl·lic extensible de fins a 4 m² de superfície, amb mitjans manuals i recuperació del material per a la seva posterior ubicació en altre emplaçament, sent l'ordre d'execució del procés invers al de la seva instal·lació, sense deteriorar els elements constructius als quals està subjecte, i càrrega manual sobre camió o contenidor.
Desmuntatge de tancament metàl·lic extensible de fins a 4 m² de superfície, amb mitjans manuals i recuperació del material per a la seva posterior ubicació en altre emplaçament, sent l'ordre d'execució del procés invers al de la seva instal·lació, sense deteriorar els elements constructius als quals està subjecte, i càrrega manual sobre camió o contenidor.
Inclou: Desmuntatge de l'element. Classificació i etiquetatge. Aplec dels materials a reutilitzar. Càrrega manual del material a reutilitzar sobre camió. Retirada i aplec de les restes d'obra. Neteja de les restes de l'obra. Càrrega manual de les restes d'obra sobre camió o contenidor.
Criteri d'amidament de projecte: Nombre d'unitats previstes, segons documentació gràfica de Projecte.
Criteri de mesura d'obra: S'amidarà el nombre d'unitats realment desmuntades segons especificacions de Projecte.
Criteri de valoració econòmica: El preu inclou el desmuntatge dels mecanismes i dels accessoris.

| Codi | Ut | Descripció | Rendiment | Preu | Import |
|---|---|---|---|---|---|
| mo018 | h | Oficial 1ª serraller. (mà d'obra) | 0.518 | 24.89 | 12.89 |
| mo059 | h | Ajudant serraller. (mà d'obra) | 0.518 | 21.83 | 11.31 |
| mo113 | h | Peó ordinari construcció. (mà d'obra) | 0.345 | 20.46 | 7.06 |
| % | % | Costos directes complementaris | 2 % | 31.26 | 0.63 |
|  |  | Costos directes |  |  | 31.89 |
