# Demolició de tancament de façana format per panells prefabricats de formigó de fins a 20 cm de gruix

- Propietat de l'arxiu: CYPE INGENIEROS, S.A.
- Format: FIEBDC-3/2002
- Divisa: EUR
- Costos indirectes: 3.00 %
- IVA: 21.00 %

**DFP010** m² Demolició de tancament de façana format per panells prefabricats de formigó de fins a 20 cm de gruix, disposats en posició vertical, amb mitjans mecànics, sense deteriorar els elements constructius als quals estan subjectes, i càrrega mecànica sobre camió o contenidor.
Demolició de tancament de façana format per panells prefabricats de formigó de fins a 20 cm de gruix, disposats en posició vertical, amb mitjans mecànics, sense deteriorar els elements constructius als quals estan subjectes, i càrrega mecànica sobre camió o contenidor.
Inclou: Demolició de l'element. Fragmentació dels enderrocs en peces manejables. Retirada i arreplegat de enderrocs. Neteja de les restes de l'obra. Càrrega mecànica d'enderrocs sobre camió o contenidor.
Criteri d'amidament de projecte: Superfície mesurada segons documentació gràfica de Projecte.
Criteri de mesura d'obra: S'amidarà la superfície realment enderrocada segons especificacions de Projecte.

| Codi | Ut | Descripció | Rendiment | Preu | Import |
|---|---|---|---|---|---|
| mq05mai030 | h | Martell pneumàtic. (maquinària) | 0.296 | 4.08 | 1.21 |
| mq05pdm110 | h | Compressor portàtil dièsel mitja pressió 10 m³/min. (maquinària) | 0.148 | 6.92 | 1.02 |
| mq01pan010a | h | Pala carregadora sobre pneumàtics de 120 kW/1,9 m³. (maquinària) | 0.002 | 40.23 | 0.08 |
| mq07gte010f | h | Grua autopropulsada de braç telescòpic amb una capacitat d'elevació de 60 t i 58 m d'altura màxima de treball. (maquinària) | 0.059 | 113.00 | 6.67 |
| mq08sol010 | h | Equip d'oxitall, amb acetilè com combustible i oxigen com comburent. (maquinària) | 0.059 | 7.37 | 0.43 |
| mo019 | h | Oficial 1ª soldador. (mà d'obra) | 0.073 | 24.89 | 1.82 |
| mo112 | h | Peó especialitzat construcció. (mà d'obra) | 0.147 | 21.15 | 3.11 |
| mo113 | h | Peó ordinari construcció. (mà d'obra) | 0.367 | 20.46 | 7.51 |
| % | % | Costos directes complementaris | 2 % | 21.85 | 0.44 |
|  |  | Costos directes |  |  | 22.29 |
