# Desmuntatge de dipòsit soterrat

- Propietat de l'arxiu: CYPE INGENIEROS, S.A.
- Format: FIEBDC-3/2002
- Divisa: EUR
- Costos indirectes: 3.00 %
- IVA: 21.00 %

**DIB020** U Desmuntatge de dipòsit soterrat, d'acer, per a combustible líquid o de gas, de 25000 litres de capacitat màxima, desenterrat prèviament, amb mitjans manuals i mecànics, i càrrega mecànica sobre camió o contenidor.
Desmuntatge de dipòsit soterrat, d'acer, per a combustible líquid o de gas, de 25000 litres de capacitat màxima, desenterrat prèviament, amb mitjans manuals i mecànics, i càrrega mecànica sobre camió o contenidor.
Inclou: Desmuntatge de l'element. Retirada i apilament del material desmuntat. Obturació de les conduccions connectades a l'element. Neteja de les restes de l'obra. Càrrega mecànica del material desmuntat i restes de l'obra sobre camió o contenidor.
Criteri d'amidament de projecte: Nombre d'unitats previstes, segons documentació gràfica de Projecte.
Criteri de mesura d'obra: S'amidarà el nombre d'unitats realment desmuntades segons especificacions de Projecte.
Criteri de valoració econòmica: El preu inclou el desmuntatge dels accessoris i dels elements de fixació.

| Codi | Ut | Descripció | Rendiment | Preu | Import |
|---|---|---|---|---|---|
| mq04cag010c | h | Camió amb grua de fins a 12 t. (maquinària) | 3.864 | 58.55 | 226.24 |
| mo011 | h | Oficial 1ª muntador. (mà d'obra) | 4.793 | 25.32 | 121.36 |
| mo080 | h | Ajudant muntador. (mà d'obra) | 4.793 | 21.75 | 104.25 |
| % | % | Costos directes complementaris | 2 % | 451.85 | 9.04 |
|  |  | Costos directes |  |  | 460.89 |
