# Desmuntatge d'unitat interior de sistema d'aire condicionat

- Propietat de l'arxiu: CYPE INGENIEROS, S.A.
- Format: FIEBDC-3/2002
- Divisa: EUR
- Costos indirectes: 3.00 %
- IVA: 21.00 %

**DIC030** U Desmuntatge d'unitat interior de sistema d'aire condicionat, de sostre amb distribució per conductes tubulars, de 100 kg de pes màxim, amb mitjans manuals, i recuperació, aplec i muntatge del material en el mateix emplaçament, i càrrega manual sobre camió o contenidor.
Desmuntatge d'unitat interior de sistema d'aire condicionat, de sostre amb distribució per conductes tubulars, de 100 kg de pes màxim, amb mitjans manuals, i recuperació, aplec i muntatge del material en el mateix emplaçament, i càrrega manual sobre camió o contenidor.
Inclou: Desmuntatge de l'element. Classificació i etiquetatge. Aplec dels materials a reutilitzar. Reposició i connexionat de l'element. Retirada i aplec de les restes d'obra. Neteja de les restes de l'obra. Càrrega manual de les restes d'obra sobre camió o contenidor.
Criteri d'amidament de projecte: Nombre d'unitats previstes, segons documentació gràfica de Projecte.
Criteri de mesura d'obra: S'amidarà el nombre d'unitats realment desmuntades segons especificacions de Projecte.
Criteri de valoració econòmica: El preu inclou el desmuntatge dels accessoris i dels suports de fixació.

| Codi | Ut | Descripció | Rendiment | Preu | Import |
|---|---|---|---|---|---|
| mo004 | h | Oficial 1ª calefactor. (mà d'obra) | 3.365 | 25.32 | 85.20 |
| mo103 | h | Ajudant calefactor. (mà d'obra) | 3.365 | 21.72 | 73.09 |
| mo113 | h | Peó ordinari construcció. (mà d'obra) | 1.051 | 20.46 | 21.50 |
| % | % | Costos directes complementaris | 2 % | 179.79 | 3.60 |
|  |  | Costos directes |  |  | 183.39 |
