# Desmuntatge d'escalfador d'aigua a gas de 50 kg de pes màxim, amb mitjans manuals, i càrrega manual sobre camió o contenidor

- Propietat de l'arxiu: CYPE INGENIEROS, S.A.
- Format: FIEBDC-3/2002
- Divisa: EUR
- Costos indirectes: 3.00 %
- IVA: 21.00 %

**DIC040** U Desmuntatge d'escalfador d'aigua a gas de 50 kg de pes màxim, amb mitjans manuals, i càrrega manual sobre camió o contenidor.
Desmuntatge d'escalfador d'aigua a gas de 50 kg de pes màxim, amb mitjans manuals, i càrrega manual sobre camió o contenidor.
Inclou: Desmuntatge de l'element. Obturació de les conduccions connectades a l'element. Retirada i apilament del material desmuntat. Neteja de les restes de l'obra. Càrrega manual del material desmuntat i restes de l'obra sobre camió o contenidor.
Criteri d'amidament de projecte: Nombre d'unitats previstes, segons documentació gràfica de Projecte.
Criteri de mesura d'obra: S'amidarà el nombre d'unitats realment desmuntades segons especificacions de Projecte.
Criteri de valoració econòmica: El preu inclou el desmuntatge dels accessoris i dels suports de fixació i l'obturació de les conduccions connectades a l'element.

| Codi | Ut | Descripció | Rendiment | Preu | Import |
|---|---|---|---|---|---|
| mo004 | h | Oficial 1ª calefactor. (mà d'obra) | 1.275 | 25.32 | 32.28 |
| mo103 | h | Ajudant calefactor. (mà d'obra) | 1.275 | 21.72 | 27.69 |
| % | % | Costos directes complementaris | 2 % | 59.97 | 1.20 |
|  |  | Costos directes |  |  | 61.17 |
