# Desmuntatge d'unitat centralitzada aire-aigua de refrigeració o bomba de calor reversible i els seus components

- Propietat de l'arxiu: CYPE INGENIEROS, S.A.
- Format: FIEBDC-3/2002
- Divisa: EUR
- Costos indirectes: 3.00 %
- IVA: 21.00 %

**DIC110** U Desmuntatge d'unitat centralitzada aire-aigua de refrigeració o bomba de calor reversible i els seus components, instal·lada en interior, de 30 kW de potència frigorífica màxima, amb mitjans manuals i mecànics, i recuperació, aplec i muntatge del material en el mateix emplaçament, i càrrega mecànica sobre camió o contenidor.
Desmuntatge d'unitat centralitzada aire-aigua de refrigeració o bomba de calor reversible i els seus components, instal·lada en interior, de 30 kW de potència frigorífica màxima, amb mitjans manuals i mecànics, i recuperació, aplec i muntatge del material en el mateix emplaçament, i càrrega mecànica sobre camió o contenidor.
Inclou: Desmuntatge de l'element. Classificació i etiquetatge. Aplec dels materials a reutilitzar. Reposició i connexionat de l'element. Retirada i aplec de les restes d'obra. Neteja de les restes de l'obra. Càrrega mecànica de les restes d'obra sobre camió o contenidor.
Criteri d'amidament de projecte: Nombre d'unitats previstes, segons documentació gràfica de Projecte.
Criteri de mesura d'obra: S'amidarà el nombre d'unitats realment desmuntades segons especificacions de Projecte.
Criteri de valoració econòmica: El preu inclou el desmuntatge dels accessoris i de la bancada metàl·lica de recolzament.

| Codi | Ut | Descripció | Rendiment | Preu | Import |
|---|---|---|---|---|---|
| mq04cag010a | h | Camió amb grua de fins a 6 t. (maquinària) | 0.406 | 49.45 | 20.08 |
| mo004 | h | Oficial 1ª calefactor. (mà d'obra) | 1.488 | 25.32 | 37.68 |
| mo103 | h | Ajudant calefactor. (mà d'obra) | 1.488 | 21.72 | 32.32 |
| % | % | Costos directes complementaris | 2 % | 90.08 | 1.80 |
|  |  | Costos directes |  |  | 91.88 |
