# Desmuntatge de bateries per a sistema d'alimentació ininterrompuda (SAI), de 100 kVA de potència màxima, amb mitjans manuals, i càrrega manual sobre camió o contenidor

- Propietat de l'arxiu: CYPE INGENIEROS, S.A.
- Format: FIEBDC-3/2002
- Divisa: EUR
- Costos indirectes: 3.00 %
- IVA: 21.00 %

**DIE120** U Desmuntatge de bateries per a sistema d'alimentació ininterrompuda (SAI), de 100 kVA de potència màxima, amb mitjans manuals, i càrrega manual sobre camió o contenidor.
Desmuntatge de bateries per a sistema d'alimentació ininterrompuda (SAI), de 100 kVA de potència màxima, amb mitjans manuals, i càrrega manual sobre camió o contenidor.
Inclou: Desmuntatge de l'element. Retirada i apilament del material desmuntat. Neteja de les restes de l'obra. Càrrega manual del material desmuntat i restes de l'obra sobre camió o contenidor.
Criteri d'amidament de projecte: Nombre d'unitats previstes, segons documentació gràfica de Projecte.
Criteri de mesura d'obra: S'amidarà el nombre d'unitats realment desmuntades segons especificacions de Projecte.

| Codi | Ut | Descripció | Rendiment | Preu | Import |
|---|---|---|---|---|---|
| mo003 | h | Oficial 1ª electricista. (mà d'obra) | 1.700 | 25.32 | 43.04 |
| mo102 | h | Ajudant electricista. (mà d'obra) | 1.700 | 21.72 | 36.92 |
| % | % | Costos directes complementaris | 2 % | 79.96 | 1.60 |
|  |  | Costos directes |  |  | 81.56 |
