# Desmuntatge de grup electrògen, de 2230 kVA de potència màxima, amb mitjans manuals, i càrrega manual sobre camió o contenidor

- Propietat de l'arxiu: CYPE INGENIEROS, S.A.
- Format: FIEBDC-3/2002
- Divisa: EUR
- Costos indirectes: 3.00 %
- IVA: 21.00 %

**DIE125** U Desmuntatge de grup electrògen, de 2230 kVA de potència màxima, amb mitjans manuals, i càrrega manual sobre camió o contenidor.
Desmuntatge de grup electrògen, de 2230 kVA de potència màxima, amb mitjans manuals, i càrrega manual sobre camió o contenidor.
Inclou: Desmuntatge de l'element. Retirada i apilament del material desmuntat. Neteja de les restes de l'obra. Càrrega manual del material desmuntat i restes de l'obra sobre camió o contenidor.
Criteri d'amidament de projecte: Nombre d'unitats previstes, segons documentació gràfica de Projecte.
Criteri de mesura d'obra: S'amidarà el nombre d'unitats realment desmuntades segons especificacions de Projecte.

| Codi | Ut | Descripció | Rendiment | Preu | Import |
|---|---|---|---|---|---|
| mq04cag010a | h | Camió amb grua de fins a 6 t. (maquinària) | 5.216 | 49.45 | 257.93 |
| mo003 | h | Oficial 1ª electricista. (mà d'obra) | 12.753 | 25.32 | 322.91 |
| mo102 | h | Ajudant electricista. (mà d'obra) | 12.753 | 21.72 | 277.00 |
| % | % | Costos directes complementaris | 2 % | 857.84 | 17.16 |
|  |  | Costos directes |  |  | 875.00 |
