# Desmuntatge de canonada d'instal·lació de distribució d'aigua

- Propietat de l'arxiu: CYPE Ingenieros S.A.
- Format: FIEBDC-3/2016
- Programa: Generador de preus de la construcció. CYPE Ingenieros, S.A.
- Data: 30/07/2024
- Divisa: EUR
- Costos indirectes: 3 %
- IVA: 21 %

## D Demolicions

### DI Instal·lacions

#### DIF Fontaneria

**DIF010** m Desmuntatge de canonada d'instal·lació de distribució d'aigua.
Desmuntatge de tubs d'acer d'entre 1" i 2" de diàmetre, en instal·lació superficial de distribució d'aigua, amb mitjans manuals, sense deteriorar els elements constructius als quals estan subjectes, i càrrega manual sobre camió o contenidor.
Inclou: Desmuntatge de l'element. Obturació de les conduccions connectades a l'element. Retirada i apilament del material desmuntat. Neteja de les restes de l'obra. Càrrega manual del material desmuntat i restes de l'obra sobre camió o contenidor.
Criteri d'amidament de projecte: Longitud mesurada segons documentació gràfica de Projecte.
Criteri de mesura d'obra: S'amidarà la longitud realment desmuntada segons especificacions de Projecte.

| Codi | Ut | Descripció | Rendiment | Preu | Import |
|---|---|---|---|---|---|
| mo008 | h | Oficial 1ª lampista. (mà d'obra) | 0.138 | 29.34 | 4.049 |
| mo107 | h | Ajudant lampista. (mà d'obra) | 0.138 | 25.25 | 3.485 |
| % | % | Costos directes complementaris | 2 % | 7.534 | 0.151 |
|  |  | Costos directes |  |  | 7.685 |

Residus:
- demolició: ruo170405 Ferro i acer. (component de residu); rendiment 1.139 kg; Codi LER 17 04 05; Massa de l'element 1 kg; Volum 0.000476 m3
