# Desmuntatge de bateria de comptadors d'aigua

- Propietat de l'arxiu: CYPE Ingenieros S.A.
- Format: FIEBDC-3/2016
- Programa: Generador de preus de la construcció. CYPE Ingenieros, S.A.
- Data: 17/06/2024
- Divisa: EUR
- Costos indirectes: 3 %
- IVA: 21 %

## D Demolicions

### DI Instal·lacions

#### DIF Fontaneria

**DIF031** U Desmuntatge de bateria de comptadors d'aigua.
Desmuntatge de bateria metàl·lica, per a centralització de 6 comptadors d'aigua, amb mitjans manuals, i càrrega manual sobre camió o contenidor.
Criteri de valoració econòmica: El preu inclou el desmuntatge dels accessoris.
Inclou: Desmuntatge de l'element. Obturació de les conduccions connectades a l'element. Retirada i apilament del material desmuntat. Neteja de les restes de l'obra. Càrrega manual del material desmuntat i restes de l'obra sobre camió o contenidor.
Criteri d'amidament de projecte: Nombre d'unitats previstes, segons documentació gràfica de Projecte.
Criteri de mesura d'obra: S'amidarà el nombre d'unitats realment desmuntades segons especificacions de Projecte.

| Codi | Ut | Descripció | Rendiment | Preu | Import |
|---|---|---|---|---|---|
| mo113 | h | Peó ordinari construcció. (mà d'obra) | 1.465 | 23.81 | 34.882 |
| mo008 | h | Oficial 1ª lampista. (mà d'obra) | 0.542 | 29.34 | 15.902 |
| % | % | Costos directes complementaris | 2 % | 50.784 | 1.016 |
|  |  | Costos directes |  |  | 51.800 |

Residus:
- demolició: ruo170405 Ferro i acer. (component de residu); rendiment 6.9 kg; Codi LER 17 04 05; Massa de l'element 1 kg; Volum 0.000476 m3
