# Desmuntatge de canonada d'instal·lació superficial de gas

- Propietat de l'arxiu: CYPE Ingenieros S.A.
- Format: FIEBDC-3/2016
- Programa: Generador de preus de la construcció. CYPE Ingenieros, S.A.
- Data: 30/07/2024
- Divisa: EUR
- Costos indirectes: 3 %
- IVA: 21 %

## D Demolicions

### DI Instal·lacions

#### DIG Gas

**DIG010** m Desmuntatge de canonada d'instal·lació superficial de gas.
Desmuntatge de tubs de coure de més de 2" de diàmetre, en instal·lació superficial de gas, amb mitjans manuals, sense deteriorar els elements constructius als quals estan subjectes, i càrrega manual sobre camió o contenidor.
Inclou: Desmuntatge de l'element. Obturació de les conduccions connectades a l'element. Retirada i apilament del material desmuntat. Neteja de les restes de l'obra. Càrrega manual del material desmuntat i restes de l'obra sobre camió o contenidor.
Criteri d'amidament de projecte: Longitud mesurada segons documentació gràfica de Projecte.
Criteri de mesura d'obra: S'amidarà la longitud realment desmuntada segons especificacions de Projecte.

| Codi | Ut | Descripció | Rendiment | Preu | Import |
|---|---|---|---|---|---|
| mo010 | h | Oficial 1ª instal·lador de gas. (mà d'obra) | 0.145 | 29.34 | 4.254 |
| mo109 | h | Ajudant instal·lador de gas. (mà d'obra) | 0.145 | 25.25 | 3.661 |
| % | % | Costos directes complementaris | 2 % | 7.915 | 0.158 |
|  |  | Costos directes |  |  | 8.073 |

Residus:
- demolició: ruo170401 Coure, bronze, llautó. (component de residu); rendiment 1.709 kg; Codi LER 17 04 01; Massa de l'element 1 kg; Volum 0.000667 m3
