# Desmuntatge de dipòsit per a reserva d'aigua contra incendis

- Propietat de l'arxiu: CYPE Ingenieros S.A.
- Format: FIEBDC-3/2016
- Programa: Generador de preus de la construcció. CYPE Ingenieros, S.A.
- Data: 17/06/2024
- Divisa: EUR
- Costos indirectes: 3 %
- IVA: 21 %

## D Demolicions

### DI Instal·lacions

#### DIO Contra incendis

**DIO100** U Desmuntatge de dipòsit per a reserva d'aigua contra incendis.
Desmuntatge de dipòsit de superfície per a reserva d'aigua contra incendis de fins a 12 m³ de capacitat, amb mitjans manuals i mecànics, i recuperació del material per a la seva posterior ubicació en altre emplaçament, sent l'ordre d'execució del procés invers al de la seva instal·lació, sense deteriorar els elements constructius als quals pugui estar subjecte, i càrrega manual i mecànica sobre camió o contenidor.
Criteri de valoració econòmica: El preu inclou el desmuntatge dels accessoris i dels elements de fixació.
Inclou: Desmuntatge de l'element. Obturació de les conduccions connectades al dipòsit. Classificació i etiquetatge. Aplec dels materials a reutilitzar. Càrrega manual i mecànica del material a reutilitzar sobre camió. Retirada i aplec de les restes d'obra. Neteja de les restes de l'obra. Càrrega manual i mecànica de les restes d'obra sobre camió o contenidor.
Criteri d'amidament de projecte: Nombre d'unitats previstes, segons documentació gràfica de Projecte.
Criteri de mesura d'obra: S'amidarà el nombre d'unitats realment desmuntades segons especificacions de Projecte.

| Codi | Ut | Descripció | Rendiment | Preu | Import |
|---|---|---|---|---|---|
| mq04cag010c | h | Camió amb grua de fins a 12 t. (maquinària) | 1.391 | 65.58 | 91.222 |
| mo107 | h | Ajudant lampista. (mà d'obra) | 0.352 | 25.25 | 8.888 |
| mo113 | h | Peó ordinari construcció. (mà d'obra) | 3.516 | 23.81 | 83.716 |
| % | % | Costos directes complementaris | 2 % | 183.826 | 3.677 |
|  |  | Costos directes |  |  | 187.503 |
