# Desmuntatge de conducció d'acer galvanitzat, de columna seca

- Propietat de l'arxiu: CYPE Ingenieros S.A.
- Format: FIEBDC-3/2016
- Programa: Generador de preus de la construcció. CYPE Ingenieros, S.A.
- Data: 17/06/2024
- Divisa: EUR
- Costos indirectes: 3 %
- IVA: 21 %

## D Demolicions

### DI Instal·lacions

#### DIO Contra incendis

**DIO042** m Desmuntatge de conducció d'acer galvanitzat, de columna seca.
Desmuntatge de xarxa de distribució d'aigua per al proveïment de columna seca, formada per canonada d'acer, amb mitjans manuals, sense deteriorar els elements constructius als quals pugui estar subjecta, i càrrega manual sobre camió o contenidor.
Criteri de valoració econòmica: El preu inclou el desmuntatge dels accessoris i dels elements de fixació.
Inclou: Desmuntatge de l'element. Obturació de les conduccions connectades a l'element. Retirada i apilament del material desmuntat. Neteja de les restes de l'obra. Càrrega manual del material desmuntat i restes de l'obra sobre camió o contenidor.
Criteri d'amidament de projecte: Longitud mesurada segons documentació gràfica de Projecte.
Criteri de mesura d'obra: S'amidarà la longitud realment desmuntada segons especificacions de Projecte.

| Codi | Ut | Descripció | Rendiment | Preu | Import |
|---|---|---|---|---|---|
| mo008 | h | Oficial 1ª lampista. (mà d'obra) | 0.147 | 29.34 | 4.313 |
| mo107 | h | Ajudant lampista. (mà d'obra) | 0.147 | 25.25 | 3.712 |
| % | % | Costos directes complementaris | 2 % | 8.025 | 0.161 |
|  |  | Costos directes |  |  | 8.186 |

Residus:
- demolició: ruo170407 Metalls mesclats. (component de residu); rendiment 7.436 kg; Codi LER 17 04 07; Massa de l'element 1 kg; Volum 0.000667 m3
- demolició: ruo170202 Vidre. (component de residu); rendiment 0.462 kg; Codi LER 17 02 02; Massa de l'element 1 kg; Volum 0.001 m3
