# Demolició de col·lector enterrat de formigó, de 400 mm de diàmetre, amb retroexcavadora amb martell picador, i càrrega mecànica sobre camió o contenidor

- Propietat de l'arxiu: CYPE INGENIEROS, S.A.
- Format: FIEBDC-3/2002
- Divisa: EUR
- Costos indirectes: 3.00 %
- IVA: 21.00 %

**DIS011** m Demolició de col·lector enterrat de formigó, de 400 mm de diàmetre, amb retroexcavadora amb martell picador, i càrrega mecànica sobre camió o contenidor.
Demolició de col·lector enterrat de formigó, de 400 mm de diàmetre, amb retroexcavadora amb martell picador, i càrrega mecànica sobre camió o contenidor.
Inclou: Desconnexió de l'entroncament del col·lector. Obturació de les conduccions connectades a l'element. Demolició de l'element. Fragmentació dels enderrocs en peces manejables. Retirada i arreplegat de enderrocs. Neteja de les restes de l'obra. Càrrega mecànica d'enderrocs sobre camió o contenidor.
Criteri d'amidament de projecte: Longitud mesurada en projecció horitzontal, entre cares interiors de pous de registre o pericons, segons documentació gràfica de Projecte.
Criteri de mesura d'obra: S'amidarà, en projecció horitzontal, la longitud realment enderrocada segons especificacions de Projecte, entre cares interiors de pous de registre o pericons.
Criteri de valoració econòmica: El preu inclou la desconnexió de l'entroncament del col·lector a pericons o pous de registre, l'obturació de les conduccions connectades a l'element i la demolició de la solera de suport de formigó.

| Codi | Ut | Descripció | Rendiment | Preu | Import |
|---|---|---|---|---|---|
| mq01exn050c | h | Retroexcavadora sobre pneumàtics, de 85 kW, amb martell trencador. (maquinària) | 0.021 | 65.00 | 1.37 |
| mq01ret010 | h | Miniretrocarregadora sobre pneumàtics de 15 kW. (maquinària) | 0.021 | 40.95 | 0.86 |
| mo112 | h | Peó especialitzat construcció. (mà d'obra) | 0.044 | 21.15 | 0.93 |
| % | % | Costos directes complementaris | 2 % | 3.16 | 0.06 |
|  |  | Costos directes |  |  | 3.22 |
