# Demolició d'embornal de formigó modelat "in situ"

- Propietat de l'arxiu: CYPE INGENIEROS, S.A.
- Format: FIEBDC-3/2002
- Divisa: EUR
- Costos indirectes: 3.00 %
- IVA: 21.00 %

**DIS012** U Demolició d'embornal de formigó modelat "in situ", amb martell pneumàtic, sense deteriorar els col·lectors que poguessin enllaçar amb ell i condicionant els seus extrems, i càrrega manual sobre camió o contenidor.
Demolició d'embornal de formigó modelat "in situ", amb martell pneumàtic, sense deteriorar els col·lectors que poguessin enllaçar amb ell i condicionant els seus extrems, i càrrega manual sobre camió o contenidor.
Inclou: Recuperació de marc i reixeta. Demolició de l'element. Fragmentació dels enderrocs en peces manejables. Retirada i arreplegat de enderrocs. Neteja de les restes de l'obra. Càrrega manual d'enderrocs sobre camió o contenidor.
Criteri d'amidament de projecte: Nombre d'unitats previstes, segons documentació gràfica de Projecte.
Criteri de mesura d'obra: S'amidarà el nombre d'unitats realment enderrocades segons especificacions de Projecte.
Criteri de valoració econòmica: El preu inclou la demolició de la solera de suport i la recuperació del marc i de la reixeta.

| Codi | Ut | Descripció | Rendiment | Preu | Import |
|---|---|---|---|---|---|
| mq05mai030 | h | Martell pneumàtic. (maquinària) | 0.429 | 4.08 | 1.75 |
| mq05pdm110 | h | Compressor portàtil dièsel mitja pressió 10 m³/min. (maquinària) | 0.214 | 6.92 | 1.48 |
| mo112 | h | Peó especialitzat construcció. (mà d'obra) | 0.533 | 20.15 | 10.74 |
| mo113 | h | Peó ordinari construcció. (mà d'obra) | 0.400 | 19.47 | 7.79 |
| % | % | Costos directes complementaris | 2 % | 21.76 | 0.44 |
|  |  | Costos directes |  |  | 22.20 |
