# Demolició de pou de registre de formigó

- Propietat de l'arxiu: CYPE INGENIEROS, S.A.
- Format: FIEBDC-3/2002
- Divisa: EUR
- Costos indirectes: 3.00 %
- IVA: 21.00 %

**DIS014** m Demolició de pou de registre de formigó, de 100 cm de diàmetre, amb retroexcavadora amb martell picador, sense deteriorar els col·lectors que poguessin enllaçar amb el pou, i càrrega mecànica sobre camió o contenidor.
Demolició de pou de registre de formigó, de 100 cm de diàmetre, amb retroexcavadora amb martell picador, sense deteriorar els col·lectors que poguessin enllaçar amb el pou, i càrrega mecànica sobre camió o contenidor.
Inclou: Recuperació de marc i reixeta. Demolició de l'element. Fragmentació dels enderrocs en peces manejables. Retirada i arreplegat de enderrocs. Neteja de les restes de l'obra. Càrrega mecànica d'enderrocs sobre camió o contenidor.
Criteri d'amidament de projecte: Longitud mesurada segons documentació gràfica de Projecte.
Criteri de mesura d'obra: S'amidarà la longitud realment enderrocada segons especificacions de Projecte.
Criteri de valoració econòmica: El preu inclou la demolició de la solera de suport i la recuperació del marc i de la reixeta.

| Codi | Ut | Descripció | Rendiment | Preu | Import |
|---|---|---|---|---|---|
| mq01exn050c | h | Retroexcavadora sobre pneumàtics, de 85 kW, amb martell trencador. (maquinària) | 0.077 | 65.00 | 5.01 |
| mq01ret010 | h | Miniretrocarregadora sobre pneumàtics de 15 kW. (maquinària) | 0.038 | 40.95 | 1.56 |
| mo112 | h | Peó especialitzat construcció. (mà d'obra) | 0.164 | 21.15 | 3.47 |
| % | % | Costos directes complementaris | 2 % | 10.04 | 0.20 |
|  |  | Costos directes |  |  | 10.24 |
