# Desmuntatge de baixant de fibrociment amb amiant, per a una longitud mitjana a desmuntar de fins a 5 m, amb mitjans i equips adequats, i càrrega mecànica sobre camió

- Propietat de l'arxiu: CYPE INGENIEROS, S.A.
- Format: FIEBDC-3/2002
- Divisa: EUR
- Costos indirectes: 3.00 %
- IVA: 21.00 %

**DIS033** m Desmuntatge de baixant de fibrociment amb amiant, per a una longitud mitjana a desmuntar de fins a 5 m, amb mitjans i equips adequats, i càrrega mecànica sobre camió.
Desmuntatge de baixant de fibrociment amb amiant, per a una longitud mitjana a desmuntar de fins a 5 m, amb mitjans i equips adequats, i càrrega mecànica sobre camió.
Inclou: Humectació de la baixant amb una solució aquosa. Desmuntatge de l'element. Plastificat, etiquetatge i paletitzat dels elements en zona delimitada i protegida. Càrrega mecànica del material desmuntat i restes de l'obra sobre camió.
Criteri d'amidament de projecte: Longitud mesurada en projecció horitzontal, segons documentació gràfica de Projecte.
Criteri de mesura d'obra: S'amidarà, en projecció horitzontal, la longitud realment desmuntada segons especificacions de Projecte.
Criteri de valoració econòmica: El preu inclou el desmuntatge del material de subjecció, dels accessoris i de les peces especials, les mesuraments d'amiant (ambientals i personals) i el plastificat, l'etiquetat i el paletitzat dels elements en zona delimitada i protegida.

| Codi | Ut | Descripció | Rendiment | Preu | Import |
|---|---|---|---|---|---|
| mt51ins020a | m | Desmuntatge de baixant de fibrociment amb amiant i elements de fixació, per a una longitud mitjana a desmuntar de fins a 5 m, plastificat, etiquetatge i paletitzat d'els elements, amb mitjans i equips adequats i càrrega mecànica del material desmuntat sobre camió o contenidor. (material) | 1.000 | 537.60 | 537.60 |
| % | % | Costos directes complementaris | 2 % | 537.60 | 10.75 |
|  |  | Costos directes |  |  | 548.35 |
