# Eliminació d'aïllament injectat en càmera d'aire, amb aspirador mecànic, i càrrega manual d'enderrocs sobre camió o contenidor

- Propietat de l'arxiu: CYPE INGENIEROS, S.A.
- Format: FIEBDC-3/2002
- Divisa: EUR
- Costos indirectes: 3.00 %
- IVA: 21.00 %

**DNF020** m³ Eliminació d'aïllament injectat en càmera d'aire, amb aspirador mecànic, i càrrega manual d'enderrocs sobre camió o contenidor.
Eliminació d'aïllament injectat en càmera d'aire, mitjançant l'aspiració mecànica en perforacions realitzades en la paret a diferents altures, sense afectar a l'estabilitat dels elements constructius contigus. Inclús p/p d'aspirador mecànic, realització de trepants, neteja, aplec, retirada i càrrega manual de runa sobre camió o contenidor.
Inclou: Realització de trepants en el parament. Protecció dels elements de l'entorn que puguin veure's afectats durant els treballs d'aspiració. Aspiració de l'aïllament. Neteja de les restes de l'obra. Càrrega del material desmuntat i restes d'obra sobre camió o contenidor.
Criteri d'amidament de projecte: Volum mesurat segons documentació gràfica de Projecte.
Criteri de mesura d'obra: S'amidarà el volum realment eliminat segons especificacions de Projecte.

| Codi | Ut | Descripció | Rendiment | Preu | Import |
|---|---|---|---|---|---|
| mo112 | h | Peó especialitzat construcció. (mà d'obra) | 0.186 | 20.15 | 3.75 |
| % | % | Costos directes complementaris | 2 % | 3.75 | 0.08 |
|  |  | Costos directes |  |  | 3.83 |
