# Desmuntatge d'estructura metàl·lica i plaques translúcides de lluernari a quatre aigües de menys de 3 m de llum màxima

- Propietat de l'arxiu: CYPE INGENIEROS, S.A.
- Format: FIEBDC-3/2002
- Divisa: EUR
- Costos indirectes: 3.00 %
- IVA: 21.00 %

**DQL030** m² Desmuntatge d'estructura metàl·lica i plaques translúcides de lluernari a quatre aigües de menys de 3 m de llum màxima, amb equip de oxitall, sense afectar a l'estabilitat dels elements constructius contigus, i càrrega manual sobre camió o contenidor.
Desmuntatge d'estructura metàl·lica i plaques translúcides de lluernari a quatre aigües de menys de 3 m de llum màxima, amb equip de oxitall, sense afectar a l'estabilitat dels elements constructius contigus, i càrrega manual sobre camió o contenidor.
Inclou: Desmuntatge de l'element. Retirada i apilament del material desmuntat. Neteja de les restes de l'obra. Càrrega manual del material desmuntat i restes de l'obra sobre camió o contenidor.
Criteri d'amidament de projecte: Superfície mesurada segons documentació gràfica de Projecte.
Criteri de mesura d'obra: S'amidarà la superfície realment desmuntada segons especificacions de Projecte.

| Codi | Ut | Descripció | Rendiment | Preu | Import |
|---|---|---|---|---|---|
| mq08sol010 | h | Equip d'oxitall, amb acetilè com combustible i oxigen com comburent. (maquinària) | 0.243 | 7.37 | 1.79 |
| mo019 | h | Oficial 1ª soldador. (mà d'obra) | 0.299 | 24.89 | 7.44 |
| mo113 | h | Peó ordinari construcció. (mà d'obra) | 0.224 | 20.46 | 4.58 |
| % | % | Costos directes complementaris | 2 % | 13.81 | 0.28 |
|  |  | Costos directes |  |  | 14.09 |
