# Demolició de ràfec de coberta inclinada, situat a una altura major de 40 m, amb mitjans manuals, i càrrega manual d'enderrocs sobre camió o contenidor

- Propietat de l'arxiu: CYPE INGENIEROS, S.A.
- Format: FIEBDC-3/2002
- Divisa: EUR
- Costos indirectes: 3.00 %
- IVA: 21.00 %

**DQR020** m Demolició de ràfec de coberta inclinada, situat a una altura major de 40 m, amb mitjans manuals, i càrrega manual d'enderrocs sobre camió o contenidor.
Demolició de ràfec de coberta inclinada, situat a una altura major de 40 m, amb mitjans manuals, sense afectar a l'estabilitat dels elements constructius contigus. Fins i tot p/p de desarmat dels elements i tall de les zones deteriorades, neteja, aplec, retirada i càrrega manual de runa sobre camió o contenidor.
Inclou: Demolició dels elements. Fragmentació dels enderrocs en peces manejables. Retirada i arreplegat de enderrocs. Càrrega d'enderrocs sobre camió o contenidor.
Criteri d'amidament de projecte: Longitud mesurada segons documentació gràfica de Projecte.
Criteri de mesura d'obra: S'amidarà la longitud realment enderrocada segons especificacions de Projecte.

| Codi | Ut | Descripció | Rendiment | Preu | Import |
|---|---|---|---|---|---|
| mo020 | h | Oficial 1ª construcció. (mà d'obra) | 0.343 | 23.30 | 7.99 |
| mo113 | h | Peó ordinari construcció. (mà d'obra) | 0.343 | 19.47 | 6.68 |
| % | % | Costos directes complementaris | 2 % | 14.67 | 0.29 |
|  |  | Costos directes |  |  | 14.96 |
