# Demolició d'estructura metàl·lica lleugera autoportant de coberta inclinada a quatre aigües

- Propietat de l'arxiu: CYPE INGENIEROS, S.A.
- Format: FIEBDC-3/2002
- Divisa: EUR
- Costos indirectes: 3.00 %
- IVA: 21.00 %

**DQT010** m² Demolició d'estructura metàl·lica lleugera autoportant de coberta inclinada a quatre aigües, amb equip de oxitall, sense afectar a l'estabilitat dels elements constructius sobre els quals es dóna suport, i càrrega manual sobre camió o contenidor.
Demolició d'estructura metàl·lica lleugera autoportant de coberta inclinada a quatre aigües, amb equip de oxitall, sense afectar a l'estabilitat dels elements constructius sobre els quals es dóna suport, i càrrega manual sobre camió o contenidor.
Inclou: Demolició de l'element. Fragmentació dels enderrocs en peces manejables. Retirada i arreplegat de enderrocs. Neteja de les restes de l'obra. Càrrega manual d'enderrocs sobre camió o contenidor.
Criteri d'amidament de projecte: Superfície mesurada segons documentació gràfica de Projecte.
Criteri de mesura d'obra: S'amidarà la superfície realment enderrocada segons especificacions de Projecte.

| Codi | Ut | Descripció | Rendiment | Preu | Import |
|---|---|---|---|---|---|
| mq08sol010 | h | Equip d'oxitall, amb acetilè com combustible i oxigen com comburent. (maquinària) | 0.287 | 7.37 | 2.12 |
| mo019 | h | Oficial 1ª soldador. (mà d'obra) | 0.353 | 24.89 | 8.79 |
| mo113 | h | Peó ordinari construcció. (mà d'obra) | 1.767 | 20.46 | 36.15 |
| % | % | Costos directes complementaris | 2 % | 47.06 | 0.94 |
|  |  | Costos directes |  |  | 48.00 |
