# Demolició de plaques de pedra natural amb mitjans manuals, sense afectar a l'estabilitat del parament, i càrrega manual sobre camió o contenidor

- Propietat de l'arxiu: CYPE INGENIEROS, S.A.
- Format: FIEBDC-3/2002
- Divisa: EUR
- Costos indirectes: 3.00 %
- IVA: 21.00 %

**DRC020** m² Demolició de plaques de pedra natural amb mitjans manuals, sense afectar a l'estabilitat del parament, i càrrega manual sobre camió o contenidor.
Demolició de plaques de pedra natural amb mitjans manuals, sense afectar a l'estabilitat del parament, i càrrega manual sobre camió o contenidor.
Inclou: Demolició de l'element. Fragmentació dels enderrocs en peces manejables. Retirada i arreplegat de enderrocs. Neteja de les restes de l'obra. Càrrega manual d'enderrocs sobre camió o contenidor.
Criteri d'amidament de projecte: Superfície mesurada segons documentació gràfica de Projecte.
Criteri de mesura d'obra: S'amidarà la superfície realment enderrocada segons especificacions de Projecte.
Criteri de valoració econòmica: El preu inclou el desmuntatge del sistema mecànic d'ancoratge al parament de façana i la demolició dels acabats de façana.

| Codi | Ut | Descripció | Rendiment | Preu | Import |
|---|---|---|---|---|---|
| mo020 | h | Oficial 1ª construcció. (mà d'obra) | 0.428 | 24.50 | 10.49 |
| mo113 | h | Peó ordinari construcció. (mà d'obra) | 0.428 | 20.46 | 8.76 |
| % | % | Costos directes complementaris | 2 % | 19.25 | 0.39 |
|  |  | Costos directes |  |  | 19.64 |
