# Demolició d'esgraonat de formigó i del seu revestiment de ceràmica

- Propietat de l'arxiu: CYPE INGENIEROS, S.A.
- Format: FIEBDC-3/2002
- Divisa: EUR
- Costos indirectes: 3.00 %
- IVA: 21.00 %

**DRE010** m Demolició d'esgraonat de formigó i del seu revestiment de ceràmica, amb martell pneumàtic, sense deteriorar la superfície de la llosa d'escala, que quedarà al descobert, i càrrega manual sobre camió o contenidor.
Demolició d'esgraonat de formigó i del seu revestiment de ceràmica, amb martell pneumàtic, sense deteriorar la superfície de la llosa d'escala, que quedarà al descobert, i càrrega manual sobre camió o contenidor.
Inclou: Demolició de l'esgraonat i el seu revestiment. Fragmentació dels enderrocs en peces manejables. Retirada i arreplegat de enderrocs. Neteja de les restes de l'obra. Càrrega manual d'enderrocs sobre camió o contenidor.
Criteri d'amidament de projecte: Longitud mesurada segons documentació gràfica de Projecte.
Criteri de mesura d'obra: S'amidarà la longitud realment enderrocada segons especificacions de Projecte.

| Codi | Ut | Descripció | Rendiment | Preu | Import |
|---|---|---|---|---|---|
| mq05mai030 | h | Martell pneumàtic. (maquinària) | 0.117 | 4.08 | 0.48 |
| mq05pdm110 | h | Compressor portàtil dièsel mitja pressió 10 m³/min. (maquinària) | 0.117 | 6.92 | 0.81 |
| mo112 | h | Peó especialitzat construcció. (mà d'obra) | 0.576 | 21.15 | 12.18 |
| % | % | Costos directes complementaris | 2 % | 13.47 | 0.27 |
|  |  | Costos directes |  |  | 13.74 |
