# Eliminació d'enlluït o estuc de calç i del seu esquerdejat base

- Propietat de l'arxiu: CYPE INGENIEROS, S.A.
- Format: FIEBDC-3/2002
- Divisa: EUR
- Costos indirectes: 3.00 %
- IVA: 21.00 %

**DRF031** m² Eliminació d'enlluït o estuc de calç i del seu esquerdejat base, aplicat sobre parament horitzontal interior de fins a 3 m d'altura, amb martell elèctric, sense deteriorar la superfície suport, que quedarà al descobert i preparada per al seu posterior revestiment, i càrrega manual sobre camió o contenidor.
Eliminació d'enlluït o estuc de calç i del seu esquerdejat base, aplicat sobre parament horitzontal interior de fins a 3 m d'altura, amb martell elèctric, sense deteriorar la superfície suport, que quedarà al descobert i preparada per al seu posterior revestiment, i càrrega manual sobre camió o contenidor.
Inclou: Eliminació del revestiment. Retirada i arreplegat de enderrocs. Neteja de les restes de l'obra. Càrrega manual d'enderrocs sobre camió o contenidor.
Criteri d'amidament de projecte: Superfície mesurada segons documentació gràfica de Projecte.
Criteri de mesura d'obra: S'amidarà la superfície realment enderrocada segons especificacions de Projecte.

| Codi | Ut | Descripció | Rendiment | Preu | Import |
|---|---|---|---|---|---|
| mq05mai040 | h | Martell elèctric. (maquinària) | 0.506 | 2.80 | 1.42 |
| mo113 | h | Peó ordinari construcció. (mà d'obra) | 0.692 | 20.46 | 14.16 |
| % | % | Costos directes complementaris | 2 % | 15.58 | 0.31 |
|  |  | Costos directes |  |  | 15.89 |
