# Aixecat de paviment laminat existent a l'interior de l'edifici

- Propietat de l'arxiu: CYPE INGENIEROS, S.A.
- Format: FIEBDC-3/2002
- Divisa: EUR
- Costos indirectes: 3.00 %
- IVA: 21.00 %

**DRS050** m² Aixecat de paviment laminat existent a l'interior de l'edifici, de lamel·les acoblades sense cola, tipus 'Clic', amb mitjans manuals, sense deteriorar els elements constructius contigus, i càrrega manual sobre camió o contenidor.
Aixecat de paviment laminat existent a l'interior de l'edifici, de lamel·les acoblades sense cola, tipus 'Clic', amb mitjans manuals, sense deteriorar els elements constructius contigus, i càrrega manual sobre camió o contenidor.
Inclou: Aixecat de l'element. Retirada i apilament del material aixecat. Neteja de les restes de l'obra. Càrrega manual del material aixecat i restes de l'obra sobre camió o contenidor.
Criteri d'amidament de projecte: Superfície mesurada segons documentació gràfica de Projecte.
Criteri de mesura d'obra: S'amidarà la superfície realment desmuntada segons especificacions de Projecte.
Criteri de valoració econòmica: El preu no inclou la demolició de la base suport.

| Codi | Ut | Descripció | Rendiment | Preu | Import |
|---|---|---|---|---|---|
| mo113 | h | Peó ordinari construcció. (mà d'obra) | 0.257 | 20.46 | 5.26 |
| % | % | Costos directes complementaris | 2 % | 5.26 | 0.11 |
|  |  | Costos directes |  |  | 5.37 |
