# Persiana de lamel·les fixes prefabricada de formigó de 50x50 cm, de color gris

- Propietat de l'arxiu: CYPE INGENIEROS, S.A.
- Format: FIEBDC-3/2002
- Divisa: EUR
- Costos indirectes: 3.00 %
- IVA: 21.00 %

**FDZ030** U Persiana de lamel·les fixes prefabricada de formigó de 50x50 cm, de color gris.
Persiana de lamel·les fixes prefabricada de formigó de 50x50 cm, de color gris, rebuda amb morter de ciment, industrial, M-5. Totalment muntada.
Inclou: Replanteig de la peça en el forat. Col·locació i aplomat. Repàs de juntes i neteja.
Criteri d'amidament de projecte: Nombre d'unitats previstes, segons documentació gràfica de Projecte.
Criteri de mesura d'obra: Es mesurarà el nombre d'unitats realment executades segons especificacions de Projecte.

| Codi | Ut | Descripció | Rendiment | Preu | Import |
|---|---|---|---|---|---|
| mt20thp010d | U | Persiana de lamel·les fixes prefabricades de formigó, 50x50 cm, color gris. (material) | 1.000 | 29.07 | 29.07 |
| mt08aaa010a | m³ | Aigua. (material) | 0.006 | 1.50 | 0.01 |
| mt09mif010ca | t | Morter industrial per a obra de paleta, de ciment, color gris, categoria M-5 (resistència a compressió 5 N/mm²), subministrat en sacs, segons UNE-EN 998-2. (material) | 0.006 | 33.86 | 0.20 |
| mo020 | h | Oficial 1ª construcció. (mà d'obra) | 0.741 | 23.78 | 17.62 |
| mo113 | h | Peó ordinari construcció. (mà d'obra) | 0.391 | 19.83 | 7.75 |
| % | % | Costos directes complementaris | 2 % | 54.65 | 1.09 |
|  |  | Costos directes |  |  | 55.74 |
