# Façana simple, de xapa perfilada d'acer

- Propietat de l'arxiu: CYPE Ingenieros S.A.
- Format: FIEBDC-3/2016
- Programa: Generador de preus de la construcció. CYPE Ingenieros, S.A.
- Data: 02/06/2023
- Divisa: EUR
- Costos indirectes: 3 %
- IVA: 21 %

## F Façanes i particions

### FL Façanes lleugeres

#### FLA De xapes d'acer i panells sandwich

**FLA010** m² Façana simple, de xapa perfilada d'acer.
Façana simple, de xapa perfilada d'acer galvanitzat prelacat, de 0,6 mm d'espessor, amb nervis d'entre 40 i 50 mm d'altura de cresta, a una separació d'entre 250 i 270 mm, col·locada en posició horitzontal amb un cavalcament de la xapa superior de 100 mm i un cavalcament lateral d'un trapezi i fixada mecànicament a una estructura portant o auxiliar. Inclús accessoris de fixació de les xapes i cinta flexible de butil, adhesiva per ambdues cares, per al segellat d'estanquitat dels cavalcaments entre xapes perfilades.
Criteri de valoració econòmica: El preu no inclou l'estructura suport ni la resolució de punts singulars.
Inclou: Replanteig de les xapes. Tall, preparació i col·locació de les xapes. Segellat de junts. Fixació mecànica de les xapes.
Criteri d'amidament de projecte: Superfície mesurada segons documentació gràfica de Projecte, sense duplicar cantonades ni encontres, deduint els buits de superfície major de 1 m².
Criteri de mesura d'obra: Es mesurarà la superfície realment executada segons especificacions de Projecte, sense duplicar cantonades ni encontres, deduint els buits de superfície major de 1 m².

| Codi | Ut | Descripció | Rendiment | Preu | Import |
|---|---|---|---|---|---|
| mt13ccp100b | m² | Xapa perfilada d'acer galvanitzat prelacat, de 0,6 mm d'espessor, amb nervis d'entre 40 i 50 mm d'altura de cresta, a una separació d'entre 250 i 270 mm i inèrcia entre 13 i 21 cm4, segons UNE-EN 14782. (material) | 1.03 | 6.7 | 6.901 |
| mt13cap030a | U | Kit d'accessoris de fixació, per a xapes perfilades, en façanes. (material) | 0.2 | 19.4 | 3.880 |
| mt13dcp020b | m | Cinta flexible de butil, adhesiva per ambdues cares, per al segellat d'estanquitat dels cavalcaments entre xapes perfilades. (material) | 1.02 | 2.05 | 2.091 |
| mo051 | h | Oficial 1ª muntador de tancaments industrials. (mà d'obra) | 0.41 | 28.39 | 11.640 |
| mo098 | h | Ajudant muntador de tancaments industrials. (mà d'obra) | 0.41 | 24.46 | 10.029 |
| % | % | Costos directes complementaris | 2 % | 34.541 | 0.691 |
|  |  | Costos directes |  |  | 35.232 |

Residus:
- col·locació: mt13ccp100b; factor de residu 0.0199113

## Recursos

**mt13ccp100b** m² Xapa perfilada d'acer galvanitzat prelacat
Dades tècniques: Cost energètic 227.195 MJ; Emissió de CO2 20.741 kg; Codi LER 17 04 05; Massa de l'element 7.07 kg; Volum 0.003367 m3
Residus:
- embalatge: re170203 Plàstic. (component de residu); rendiment 0.02 kg; Codi LER 17 02 03; Massa de l'element 1 kg; Volum 0.001667 m3

**mt13dcp020b** m Cinta flexible de butil
Dades tècniques: Cost energètic 7.996 MJ; Emissió de CO2 0.348 kg
