# Façana simple, de xapa perfilada d'acer

- Propietat de l'arxiu: CYPE Ingenieros S.A.
- Format: FIEBDC-3/2016
- Programa: Generador de preus de la construcció. CYPE Ingenieros, S.A.
- Data: 15/07/2022
- Divisa: EUR
- Costos indirectes: 3 %
- IVA: 21 %

## F Façanes i particions

### FL Façanes lleugeres

#### FLA Metàl·liques

**FLA010** m² Façana simple, de xapa perfilada d'acer.
Façana simple, de xapa perfilada d'acer galvanitzat prelacat, de 0,75 mm d'espessor, amb nervis d'entre 20 i 25 mm d'altura de cresta, a una separació d'entre 280 i 290 mm, col·locada en posició vertical amb un cavalcament de la xapa superior de 70 mm i un cavalcament lateral d'un trapezi i fixada mecànicament a una estructura portant o auxiliar. Inclús accessoris de fixació de les xapes i cinta flexible de butil, adhesiva per ambdues cares, per al segellat d'estanquitat dels cavalcaments entre xapes perfilades.
Criteri de valoració econòmica: El preu no inclou l'estructura suport ni la resolució de punts singulars.
Inclou: Replanteig de les xapes. Tall, preparació i col·locació de les xapes. Segellat de junts. Fixació mecànica de les xapes.
Criteri d'amidament de projecte: Superfície mesurada segons documentació gràfica de Projecte, sense duplicar cantonades ni encontres, deduint els buits de superfície major de 3 m².
Criteri de mesura d'obra: Es mesurarà la superfície realment executada segons especificacions de Projecte, sense duplicar cantonades ni encontres, deduint els buits de superfície major de 3 m².

| Codi | Ut | Descripció | Rendiment | Preu | Import |
|---|---|---|---|---|---|
| mt13ccp100o | m² | Xapa perfilada d'acer galvanitzat prelacat, de 0,75 mm d'espessor, amb nervis d'entre 20 i 25 mm d'altura de cresta, a una separació d'entre 280 i 290 mm i inèrcia entre 4 i 5 cm4, segons UNE-EN 14782. (material) | 1.03 | 7.26 | 7.478 |
| mt13ccg130b | U | Cargol autoroscant de 5,5x50 mm d'acer inoxidable, amb volandera de EPDM de 16 mm de diàmetre. (material) | 3.05 | 0.45 | 1.373 |
| mt13ccg130a | U | Cargol autoroscant de 4,8x22 mm d'acer inoxidable, amb volandera de EPDM de 16 mm de diàmetre. (material) | 0.48 | 0.3 | 0.144 |
| mt13dcp020b | m | Cinta flexible de butil, adhesiva per ambdues cares, per al segellat d'estanquitat dels cavalcaments entre xapes perfilades. (material) | 1.01 | 2.05 | 2.071 |
| mo051 | h | Oficial 1ª muntador de tancaments industrials. (mà d'obra) | 0.368 | 26.41 | 9.719 |
| mo098 | h | Ajudant muntador de tancaments industrials. (mà d'obra) | 0.368 | 22.73 | 8.365 |
| % | % | Costos directes complementaris | 2 % | 29.150 | 0.583 |
|  |  | Costos directes |  |  | 29.733 |

Residus:
- col·locació: mt13ccp100o; factor de residu 0.0392815
- col·locació: mt13ccg130b Cargol autoroscant de 5,5x50 mm d'acer inoxidable, amb volandera de EPDM de 16 mm de diàmetre; factor de residu 0.00760417
- col·locació: mt13ccg130a Cargol autoroscant de 4,8x22 mm d'acer inoxidable, amb volandera de EPDM de 16 mm de diàmetre; factor de residu 0.00860465

## Recursos

**mt13ccp100o** m² Xapa perfilada d'acer galvanitzat prelacat
Dades tècniques: Cost energètic 88.778 MJ; Emissió de CO2 4.602 kg; Codi LER 17 04 05; Massa de l'element 8.83 kg; Volum 0.004205 m3
Residus:
- embalatge: re170203 Plàstic. (component de residu); rendiment 0.02 kg; Codi LER 17 02 03; Massa de l'element 1 kg; Volum 0.001667 m3

**mt13ccg130b** U Cargol autoroscant de 5,5x50 mm d'acer inoxidable, amb volandera de EPDM de 16 mm de diàmetre
Dades tècniques: Cost energètic 0.484 MJ; Emissió de CO2 0.070 kg; Codi LER 17 04 05; Massa de l'element 0.0096 kg; Volum 0.000005 m3
Residus:
- embalatge: re150101 Envasos de paper i cartró. (component de residu); rendiment 0.001 kg; Codi LER 15 01 01; Massa de l'element 1 kg; Volum 0.001333 m3

**mt13ccg130a** U Cargol autoroscant de 4,8x22 mm d'acer inoxidable, amb volandera de EPDM de 16 mm de diàmetre
Dades tècniques: Cost energètic 0.220 MJ; Emissió de CO2 0.032 kg; Codi LER 17 04 05; Massa de l'element 0.0043 kg; Volum 0.000002 m3
Residus:
- embalatge: re150101 Envasos de paper i cartró; rendiment 0.001 kg

**mt13dcp020b** m Cinta flexible de butil
Dades tècniques: Cost energètic 7.996 MJ; Emissió de CO2 0.348 kg
