# Façana simple, de xapa perfilada d'acer

- Propietat de l'arxiu: CYPE Ingenieros S.A.
- Format: FIEBDC-3/2016
- Programa: Generador de preus de la construcció. CYPE Ingenieros, S.A.
- Data: 02/06/2023
- Divisa: EUR
- Costos indirectes: 3 %
- IVA: 21 %

## F Façanes i particions

### FL Façanes lleugeres

#### FLA De xapes d'acer i panells sandwich

**FLA010** m² Façana simple, de xapa perfilada d'acer.
Façana simple, de xapa perfilada d'acer galvanitzat prelacat, de 0,75 mm d'espessor, amb nervis d'entre 40 i 50 mm d'altura de cresta, a una separació d'entre 250 i 270 mm, col·locada en posició horitzontal amb un cavalcament de la xapa superior de 100 mm i un cavalcament lateral d'un trapezi i fixada mecànicament a una estructura portant o auxiliar. Inclús accessoris de fixació de les xapes.
Criteri de valoració econòmica: El preu no inclou l'estructura suport ni la resolució de punts singulars.
Inclou: Replanteig de les xapes. Tall, preparació i col·locació de les xapes. Fixació mecànica de les xapes.
Criteri d'amidament de projecte: Superfície mesurada segons documentació gràfica de Projecte, sense duplicar cantonades ni encontres, deduint els buits de superfície major de 1 m².
Criteri de mesura d'obra: Es mesurarà la superfície realment executada segons especificacions de Projecte, sense duplicar cantonades ni encontres, deduint els buits de superfície major de 1 m².

| Codi | Ut | Descripció | Rendiment | Preu | Import |
|---|---|---|---|---|---|
| mt13ccp100k | m² | Xapa perfilada d'acer galvanitzat prelacat, de 0,75 mm d'espessor, amb nervis d'entre 40 i 50 mm d'altura de cresta, a una separació d'entre 250 i 270 mm i inèrcia entre 15 i 25 cm4, segons UNE-EN 14782. (material) | 1.03 | 8.1 | 8.343 |
| mt13cap030a | U | Kit d'accessoris de fixació, per a xapes perfilades, en façanes. (material) | 0.2 | 19.4 | 3.880 |
| mo051 | h | Oficial 1ª muntador de tancaments industrials. (mà d'obra) | 0.421 | 28.39 | 11.952 |
| mo098 | h | Ajudant muntador de tancaments industrials. (mà d'obra) | 0.421 | 24.46 | 10.298 |
| % | % | Costos directes complementaris | 2 % | 34.473 | 0.689 |
|  |  | Costos directes |  |  | 35.162 |

Residus:
- col·locació: mt13ccp100k; factor de residu 0.0188759

## Recursos

**mt13ccp100k** m² Xapa perfilada d'acer galvanitzat prelacat
Dades tècniques: Cost energètic 283.355 MJ; Emissió de CO2 25.884 kg; Codi LER 17 04 05; Massa de l'element 8.83 kg; Volum 0.004205 m3
Residus:
- embalatge: re170203 Plàstic. (component de residu); rendiment 0.021 kg; Codi LER 17 02 03; Massa de l'element 1 kg; Volum 0.001667 m3
