# Punt singular per a façana simple, de xapa perfilada d'acer

- Propietat de l'arxiu: CYPE Ingenieros S.A.
- Format: FIEBDC-3/2016
- Programa: Generador de preus de la construcció. CYPE Ingenieros, S.A.
- Data: 17/06/2024
- Divisa: EUR
- Costos indirectes: 3 %
- IVA: 21 %

## F Façanes i particions

### FL Façanes lleugeres

#### FLA De xapes d'acer i panells sandwich

**FLA011** m Punt singular per a façana simple, de xapa perfilada d'acer.
Coronació per a façana simple, de xapa perfilada d'acer, amb xapa plegada d'acer galvanitzat, de 0,8 mm d'espessor, 30 cm de desenvolupament i 4 plecs, amb reblons per a la unió de les xapes entre si. Inclús accessoris de fixació de les peces, i segellador adhesiu monocomponent, per al segellat dels junts entre xapes.
Inclou: Replanteig i col·locació de l'acabat. Fixació mecànica.
Criteri d'amidament de projecte: Longitud amidada segons documentació gràfica de Projecte, incrementada en 5 cm a cada costat.
Criteri de mesura d'obra: Es mesurarà la longitud realment executada segons especificacions de Projecte, incloent els acords en els suports.

| Codi | Ut | Descripció | Rendiment | Preu | Import |
|---|---|---|---|---|---|
| mt12www020dedd | m | Xapa plegada d'acer galvanitzat, de 0,8 mm d'espessor, 30 cm de desenvolupament i 4 plecs, amb reblons per a la unió de les xapes entre si. (material) | 1 | 5.7 | 5.700 |
| mt13ccg030d | U | Cargol autoroscant de 6,5x130 mm d'acer galvanitzat, amb volandera. (material) | 6 | 0.35 | 2.100 |
| mt22www010d | U | Cartutx de 290 ml de segellador adhesiu monocomponent, neutre, superelàstic, a base de polímer MS, color transparent, amb resistència a la intempèrie i als raigs UV i elongació fins a ruptura 750%. (material) | 0.1 | 5.29 | 0.529 |
| mo051 | h | Oficial 1ª muntador de tancaments industrials. (mà d'obra) | 0.341 | 29.34 | 10.005 |
| mo098 | h | Ajudant muntador de tancaments industrials. (mà d'obra) | 0.171 | 25.28 | 4.323 |
| % | % | Costos directes complementaris | 2 % | 22.657 | 0.453 |
|  |  | Costos directes |  |  | 23.110 |

Residus:
- col·locació: mt13ccg030d Cargol autoroscant de 6,5x130 mm d'acer galvanitzat, amb volandera; factor de residu 0.0041129
- col·locació: mt22www010d; factor de residu 0.06

## Recursos

**mt13ccg030d** U Cargol autoroscant de 6,5x130 mm d'acer galvanitzat, amb volandera
Dades tècniques: Cost energètic 0.642 MJ; Emissió de CO2 0.065 kg; Codi LER 17 04 05; Massa de l'element 0.0248 kg; Volum 0.000012 m3
Residus:
- embalatge: re150101 Envasos de paper i cartró. (component de residu); rendiment 0.001 kg; Codi LER 15 01 01; Massa de l'element 1 kg; Volum 0.001333 m3

**mt22www010d** U Cartutx de 290 ml de segellador adhesiu monocomponent
Dades tècniques: Cost energètic 70.388 MJ; Emissió de CO2 3.428 kg; Codi LER 17 09 04; Massa de l'element 0.421 kg; Volum 0.000281 m3
Residus:
- embalatge: re170203 Plàstic. (component de residu); rendiment 0.1 kg; Codi LER 17 02 03; Massa de l'element 1 kg; Volum 0.001667 m3
