# Façana de panells sandvitx aïllants, d'alumini

- Propietat de l'arxiu: CYPE Ingenieros S.A.
- Format: FIEBDC-3/2016
- Programa: Generador de preus de la construcció. CYPE Ingenieros, S.A.
- Data: 20/10/2022
- Divisa: EUR
- Costos indirectes: 3 %
- IVA: 21 %

## F Façanes i particions

### FL Façanes lleugeres

#### FLA De xapes d'acer i panells sandwich

**FLA040** m² Façana de panells sandvitx aïllants, d'alumini.
Façana de panells sandvitx aïllants, de 50 mm de espessor i 600 mm d'amplada, formats per doble cara metàl·lica, l'exterior de xapa d'alumini de 0,8 mm d'espessor i la interior de xapa d'acer de 0,5 mm d'espessor i ànima aïllant de poliuretà de densitat mitjana 50 kg/m³, col·locats en posició vertical i fixats mecànicament amb sistema de fixació oculta a una estructura portant o auxiliar. Inclús accessoris de fixació dels panells i cinta flexible de butil, adhesiva per ambdues cares, per al segellat d'estanquitat dels cavalcaments entre panells sandvitx.
Criteri de valoració econòmica: El preu no inclou l'estructura suport ni la resolució de punts singulars.
Inclou: Replanteig dels panells. Tall, preparació i col·locació dels panells. Segellat de junts. Fixació mecànica dels panells.
Criteri d'amidament de projecte: Superfície mesurada segons documentació gràfica de Projecte, sense duplicar cantonades ni encontres, deduint els buits de superfície major de 1 m².
Criteri de mesura d'obra: Es mesurarà la superfície realment executada segons especificacions de Projecte, sense duplicar cantonades ni encontres, deduint els buits de superfície major de 1 m².

| Codi | Ut | Descripció | Rendiment | Preu | Import |
|---|---|---|---|---|---|
| mt12ppl110b | m² | Panell sandvitx aïllant per a façanes, de 50 mm de espessor i 600 mm d'amplada, format per doble cara metàl·lica, l'exterior de xapa d'alumini de 0,8 mm d'espessor i la interior de xapa d'acer de 0,5 mm d'espessor i ànima aïllant de poliuretà de densitat mitjana 50 kg/m³, amb junta dissenyada per a fixació amb cargols amagats. (material) | 1.05 | 55.5 | 58.275 |
| mt13ccg030h | U | Cargol autoroscant de 6,5x130 mm d'acer inoxidable, amb volandera. (material) | 8 | 0.87 | 6.960 |
| mt13dcp020a | m | Cinta flexible de butil, adhesiva per ambdues cares, per al segellat d'estanquitat dels cavalcaments entre panells sandvitx. (material) | 2 | 2.05 | 4.100 |
| mo051 | h | Oficial 1ª muntador de tancaments industrials. (mà d'obra) | 0.289 | 26.41 | 7.632 |
| mo098 | h | Ajudant muntador de tancaments industrials. (mà d'obra) | 0.289 | 22.73 | 6.569 |
| % | % | Costos directes complementaris | 2 % | 83.536 | 1.671 |
|  |  | Costos directes |  |  | 85.207 |

Residus:
- col·locació: mt12ppl110b; factor de residu 0.024
- col·locació: mt13ccg030h Cargol autoroscant de 6,5x130 mm d'acer inoxidable, amb volandera; factor de residu 0.00467742

## Recursos

**mt12ppl110b** m² Panell sandvitx aïllant per a façanes
Dades tècniques: Cost energètic 634.833 MJ; Emissió de CO2 36.913 kg; Codi LER 17 04 07; Massa de l'element 8.5 kg; Volum 0.005667 m3
Residus:
- embalatge: re170203 Plàstic. (component de residu); rendiment 0.032 kg; Codi LER 17 02 03; Massa de l'element 1 kg; Volum 0.001667 m3

**mt13ccg030h** U Cargol autoroscant de 6,5x130 mm d'acer inoxidable, amb volandera
Dades tècniques: Cost energètic 1.239 MJ; Emissió de CO2 0.178 kg; Codi LER 17 04 05; Massa de l'element 0.0248 kg; Volum 0.000012 m3
Residus:
- embalatge: re150101 Envasos de paper i cartró. (component de residu); rendiment 0.002 kg; Codi LER 15 01 01; Massa de l'element 1 kg; Volum 0.001333 m3
- embalatge: re170203 Plàstic; rendiment 0.001 kg

**mt13dcp020a** m Cinta flexible de butil
Dades tècniques: Cost energètic 7.996 MJ; Emissió de CO2 0.348 kg
