# Mòdul de mampara amb porta interior de 850 mm de fulla i 2 fixos laterals de 300 mm cadascun; per a mampara modular

- Propietat de l'arxiu: CYPE INGENIEROS, S.A.
- Format: FIEBDC-3/2002
- Divisa: EUR
- Costos indirectes: 3.00 %
- IVA: 21.00 %

**FOM020** U Mòdul de mampara amb porta interior de 850 mm de fulla i 2 fixos laterals de 300 mm cadascun; per a mampara modular.
Subministrament i col·locació de mòdul de mampara amb porta interior de 850 mm de fulla i 2 fixos laterals de 300 mm cadascun, compost per panells de tauler aglomerat de 16 mm d'espessor amb acabat amb melamina, fixats mecànicament amb subjecció oculta, mitjacanyes horitzontals encastades en panell amb perfil de PVC de 10 mm, i càmera entre panells reblerta amb llana de roca; perfils verticals interns d'alumini, ocults entre mòduls, i perfils vists superiors de 35x45 mm i inferiors de 60x45 mm, d'alumini anoditzat o lacat estàndard; per a mampara modular. Fins i tot p/p de ferradures, rematades i segellat de junts.
Inclou: Replanteig i marcat dels punts de fixació. Aplomat, anivellació i fixació dels perfils que formen l'entramat. Col·locació i fixació de la porta. Tractament de junts. Acabat del perímetre de l'element, per les dues cares.
Criteri d'amidament de projecte: Nombre d'unitats previstes, segons documentació gràfica de Projecte.
Criteri de mesura d'obra: Es mesurarà el nombre d'unitats realment executades segons especificacions de Projecte.

| Codi | Ut | Descripció | Rendiment | Preu | Import |
|---|---|---|---|---|---|
| mt26mmd017b | U | Mòdul de mampara amb porta interior de 850 mm de fulla i 2 fixos laterals de 300 mm cadascun, compost per panells de tauler aglomerat de 16 mm d'espessor amb acabat amb melamina, fixats mecànicament amb subjecció oculta, mitjacanyes horitzontals encastades en panell amb perfil de PVC de 10 mm, i càmera entre panells reblerta amb llana de roca; perfils verticals interns d'alumini, ocults entre mòduls, i perfils vists superiors de 35x45 mm i inferiors de 60x45 mm, d'alumini anoditzat o lacat estàndard; inclús frontisses i pany amb maneta. (material) | 1.000 | 1036.57 | 1036.57 |
| mo011 | h | Oficial 1ª muntador. (mà d'obra) | 0.702 | 24.08 | 16.90 |
| % | % | Costos directes complementaris | 2 % | 1053.47 | 21.07 |
|  |  | Costos directes |  |  | 1074.54 |
