# Partició envidrada lliscant, sense perfils verticals

- Propietat de l'arxiu: CYPE Ingenieros S.A.
- Format: FIEBDC-3/2016
- Programa: Generador de preus de la construcció. CYPE Ingenieros, S.A.
- Data: 17/06/2024
- Divisa: EUR
- Costos indirectes: 3 %
- IVA: 21 %

## F Façanes i particions

### FU Tancaments envidrats i particions de vidre

#### FUD Particions envidrades

**FUD010** U Partició envidrada lliscant, sense perfils verticals.
Partició envidrada, sistema lliscant, model 1 panell fix + 2 panells lliscants sense perfils verticals, de 3 m d'amplada i 2,5 m d'altura total, formada per perfils superiors anoditzat color plata mate, d'alumini, un panell fix amb guia inferior i dos panells lliscants amb kit d'accessoris per al guiat inferior, amb vidre incolor trempat de seguretat, de 10 mm d'espessor, amb els cantells polits. Inclús junts, cargols d'acer inoxidable, anella tirador, kit de parada suau i pinces de subjecció de les fulles.
Inclou: Replanteig. Muntatge del perfil superior. Muntatge del perfil inferior. Muntatge de les fulles de vidre. Muntatge dels complements.
Criteri d'amidament de projecte: Nombre d'unitats previstes, segons documentació gràfica de Projecte.
Criteri de mesura d'obra: Es mesurarà el nombre d'unitats realment executades segons especificacions de Projecte.

| Codi | Ut | Descripció | Rendiment | Preu | Import |
|---|---|---|---|---|---|
| mt21csy040aaa | m² | Partició envidrada, 1 panell fix + 2 panells lliscants, sense perfils verticals, formada per perfils superiors anoditzat color plata mate, d'alumini, un panell fix amb guia inferior i dos panells lliscants amb kit d'accessoris per al guiat inferior, amb vidre incolor trempat de seguretat, de 10 mm d'espessor, amb els cantells polits. Inclús junts, cargolam d'acer inoxidable i pinces de subjecció de fulles. (material) | 7.5 | 277.09 | 2078.175 |
| mt21csy045w | U | Tirador per a fulla mòbil, de llautó, acabat alumini mat, per a partició envidrada sense perfils verticals. (material) | 1 | 18.86 | 18.860 |
| mt21csy045a | U | Kit de parada suau amb amortiment hidràulic, d'ABS i acer, per a partició envidrada sense perfils verticals. (material) | 1 | 131.46 | 131.460 |
| mo011 | h | Oficial 1ª muntador. (mà d'obra) | 6.088 | 29.34 | 178.622 |
| mo080 | h | Ajudant muntador. (mà d'obra) | 6.088 | 25.28 | 153.905 |
| % | % | Costos directes complementaris | 2 % | 2561.022 | 51.220 |
|  |  | Costos directes |  |  | 2612.242 |

## Recursos

**mt21csy040aaa** m² Partició envidrada
Dades tècniques: Cost energètic 1026.000 MJ; Emissió de CO2 75.694 kg
Residus:
- embalatge: re170203 Plàstic. (component de residu); rendiment 0.091 kg; Codi LER 17 02 03; Massa de l'element 1 kg; Volum 0.001667 m3
- embalatge: re170604 Materials d'aïllament diferents dels especificats en els codis 17 06 01 i 17 06 03. (component de residu); rendiment 0.016 kg; Codi LER 17 06 04; Massa de l'element 1 kg; Volum 0.001667 m3

**mt21csy045w** U Tirador per a fulla mòbil, de llautó, acabat alumini mat, per a partició envidrada sense perfils verticals
Dades tècniques: Cost energètic 10.581 MJ; Emissió de CO2 0.769 kg
Residus:
- embalatge: re150101 Envasos de paper i cartró. (component de residu); rendiment 0.072 kg; Codi LER 15 01 01; Massa de l'element 1 kg; Volum 0.001333 m3

**mt21csy045a** U Kit de parada suau amb amortiment hidràulic, d'ABS i acer, per a partició envidrada sense perfils verticals
Dades tècniques: Cost energètic 8.386 MJ; Emissió de CO2 0.537 kg
Residus:
- embalatge: re150101 Envasos de paper i cartró; rendiment 0.147 kg
- embalatge: re170203 Plàstic; rendiment 0.073 kg
