# Paret fixa de vidre

- Propietat de l'arxiu: CYPE INGENIEROS, S.A.
- Format: FIEBDC-3/2002
- Divisa: EUR
- Costos indirectes: 3.00 %
- IVA: 21.00 %

**FUF010** U Paret fixa de vidre, de 5 m d'amplada i 2,5 m d'altura total, formada per: perfils d'alumini lacat color blanc i vidre laminar de seguretat, 4+4 mm, incolor, classificació de prestacions 2B2, segons UNE-EN 12600.
Paret fixa de vidre, de 5 m d'amplada i 2,5 m d'altura total, formada per: perfils d'alumini lacat color blanc i vidre laminar de seguretat, 4+4 mm, incolor, classificació de prestacions 2B2, segons UNE-EN 12600. Inclús p/p d'acabats, segellat de junts i trobaments amb altres tipus de paraments. Totalment acabada.
Inclou: Replanteig i marcat dels punts de fixació. Aplomat, anivellació i fixació dels perfils que formen l'entramat. Col·locació i fixació de les fulles de vidre. Tractament de junts. Acabat del perímetre de l'element, per les dues cares.
Criteri d'amidament de projecte: Nombre d'unitats previstes, segons documentació gràfica de Projecte.
Criteri de mesura d'obra: Es mesurarà el nombre d'unitats realment executades segons especificacions de Projecte.

| Codi | Ut | Descripció | Rendiment | Preu | Import |
|---|---|---|---|---|---|
| mt21csy030a | m | Perfil compost d'alumini, lacat color blanc. (material) | 5.250 | 20.17 | 105.89 |
| mt21csy030g | m | Perfil superior d'alumini, lacat color blanc. (material) | 5.250 | 10.35 | 54.34 |
| mt21csy030m | m | Perfil d'acabament lateral d'alumini, lacat color blanc. (material) | 4.375 | 3.33 | 14.57 |
| mt21ves010na | m² | Vidre laminar de seguretat, compost per dos llunes de 4 mm de gruix unides mitjançant una làmina incolor de butiral de polivinil, de 0,38 mm d'espessor, classificació de prestacions 2B2, segons UNE-EN 12600. Segons UNE-EN ISO 12543-2 i UNE-EN 14449 (material) | 13.125 | 31.61 | 414.88 |
| mt21csy035c | m | Junta d'envidriament de 4 mm d'espessor, per a paret fixa de vidre. (material) | 20.000 | 0.80 | 16.00 |
| mt21csy036a | U | Junta d'unió entre fulles de vidre, de policarbonat, per a paret fixa de vidre. (material) | 4.375 | 14.15 | 61.91 |
| mo011 | h | Oficial 1ª muntador. (mà d'obra) | 3.031 | 24.57 | 74.47 |
| mo080 | h | Ajudant muntador. (mà d'obra) | 3.031 | 21.14 | 64.08 |
| % | % | Costos directes complementaris | 2 % | 806.14 | 16.12 |
|  |  | Costos directes |  |  | 822.26 |
