# Ancoratge químic en mur de fàbrica

- Propietat de l'arxiu: CYPE Ingenieros S.A.
- Format: FIEBDC-3/2016
- Programa: Generador de preus de la construcció. CYPE Ingenieros, S.A.
- Data: 30/07/2024
- Divisa: EUR
- Costos indirectes: 3 %
- IVA: 21 %

## H Acabaments i ajudes

### HA Ancoratges

#### HAF Sobre fàbrica

**HAF020** U Ancoratge químic en mur de fàbrica.
Ancoratge químic compost per resina i vareta roscada d'acer galvanitzat qualitat 5.8, amb femella i volandera, de 8 mm de diàmetre, per a fixació d'element no estructural a mur de fàbrica.
Inclou: Replanteig de la posició de l'ancoratge. Execució de la perforació. Neteja de la pols resultant. Preparació del cartutx. Injecció de la resina. Inserció de l'element de fixació. Aplicació del parell de collament amb clau dinamomètrica. Neteja de les restes sobrants.
Criteri d'amidament de projecte: Nombre d'unitats previstes, segons documentació gràfica de Projecte.
Criteri de mesura d'obra: Es mesurarà el nombre d'unitats realment executades segons especificacions de Projecte.

| Codi | Ut | Descripció | Rendiment | Preu | Import |
|---|---|---|---|---|---|
| mt26aaq010a | U | Ancoratge químic compost per resina i vareta roscada d'acer galvanitzat qualitat 5.8, segons UNE-EN ISO 898-1; amb femella i volandera, de 8 mm de diàmetre. (material) | 1 | 2.9 | 2.900 |
| mo113 | h | Peó ordinari construcció. (mà d'obra) | 0.053 | 23.81 | 1.262 |
| % | % | Costos directes complementaris | 2 % | 4.162 | 0.083 |
|  |  | Costos directes |  |  | 4.245 |

Residus:
- col·locació: mt26aaq010a; factor de residu 0.005

## Recursos

**mt26aaq010a** U Ancoratge químic compost per resina i vareta roscada d'acer galvanitzat qualitat 5.8
Dades tècniques: Cost energètic 3.573 MJ; Emissió de CO2 0.205 kg; Codi LER 17 09 04; Massa de l'element 0.07 kg; Volum 0.000047 m3
Residus:
- embalatge: re150101 Envasos de paper i cartró. (component de residu); rendiment 0.001 kg; Codi LER 15 01 01; Massa de l'element 1 kg; Volum 0.001333 m3
- embalatge: re170203 Plàstic. (component de residu); rendiment 0.001 kg; Codi LER 17 02 03; Massa de l'element 1 kg; Volum 0.001667 m3
