# Folrat de conductes per a instal·lacions, de fàbrica

- Propietat de l'arxiu: CYPE Ingenieros S.A.
- Format: FIEBDC-3/2016
- Programa: Generador de preus de la construcció. CYPE Ingenieros, S.A.
- Data: 30/07/2024
- Divisa: EUR
- Costos indirectes: 3 %
- IVA: 21 %

## H Acabaments i ajudes

### HF Folrats

#### HFI De conductes

**HFI010** m Folrat de conductes per a instal·lacions, de fàbrica.
Folrat de conductes per a instal·lacions, en un racó de l'envà, de 50 cm de longitud i 25 cm d'amplada, realitzat amb fàbrica de maó ceràmic buit (totxana), per revestir, 29x14x7 cm, amb junts de 10 mm d'espessor, rebuda amb morter de ciment industrial, color gris, M-5, subministrat a granel.
Inclou: Replanteig i traçat en el sostre dels envans a realitzar. Col·locació i aplomat de mires de referència. Estesa de fils entre mires. Col·locació dels maons, prèviament humits, per filades senceres. Repàs de juntes i neteja.
Criteri d'amidament de projecte: Longitud mesurada segons documentació gràfica de Projecte.
Criteri de mesura d'obra: Es mesurarà la longitud realment executada segons especificacions de Projecte.

| Codi | Ut | Descripció | Rendiment | Preu | Import |
|---|---|---|---|---|---|
| mt04lcc010b | U | Maó ceràmic buit (totxana), per revestir, 29x14x7 cm, per a ús en fàbrica protegida (peça P), densitat 805 kg/m³, segons UNE-EN 771-1. (material) | 17 | 0.35 | 5.950 |
| mt08aaa010a | m³ | Aigua. (material) | 0.004 | 1.5 | 0.006 |
| mt09mif010cb | t | Morter industrial per a obra de paleta, de ciment, color gris, categoria M-5 (resistència a compressió 5 N/mm²), subministrat a granel, segons UNE-EN 998-2. (material) | 0.01 | 50.2 | 0.502 |
| mq06mms010 | h | Mesclador continu amb sitja, per a morter industrial en sec, subministrat a granel. (maquinària) | 0.044 | 1.94 | 0.085 |
| mo020 | h | Oficial 1ª construcció. (mà d'obra) | 0.613 | 28.42 | 17.421 |
| mo113 | h | Peó ordinari construcció. (mà d'obra) | 0.322 | 23.81 | 7.667 |
| % | % | Costos directes complementaris | 2 % | 31.631 | 0.633 |
|  |  | Costos directes |  |  | 32.264 |

Residus:
- col·locació: mt04lcc010b; factor de residu 0.0310799
- col·locació: mt09mif010cb; factor de residu 0.0189

## Recursos

**mt04lcc010b** U Maó ceràmic buit (totxana)
Dades tècniques: Cost energètic 8.702 MJ; Emissió de CO2 0.528 kg; Codi LER 17 01 02; Massa de l'element 2.29 kg; Volum 0.001832 m3
Residus:
- embalatge: re170201 Fusta. (component de residu); rendiment 0.014 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3
