# Escopidor de fusta

- Propietat de l'arxiu: CYPE Ingenieros S.A.
- Format: FIEBDC-3/2016
- Programa: Generador de preus de la construcció. CYPE Ingenieros, S.A.
- Data: 17/06/2024
- Divisa: EUR
- Costos indirectes: 3 %
- IVA: 21 %

## H Acabaments i ajudes

### HR Acabats de façana

#### HRM De fusta

**HRM010** m Escopidor de fusta.
Escopidor de fusta massissa d'okume, de 300x52 mm, amb goteró, envernissat en taller, encastat en els brancals; col·locació amb adhesiu de cautxú sintètic; i segellat dels junts entre peces i de les unions amb els murs amb adhesiu de polímer MS.
Inclou: Replanteig de les peces. Tall de les peces. Preparació i regularització del suport. Col·locació, aplomat, anivellació i alineació. Segellat de juntes i neteja.
Criteri d'amidament de projecte: Longitud del ample del buit, amidada segons documentació gràfica de Projecte, incrementada en 5 cm a cada costat.
Criteri de mesura d'obra: Es mesurarà la longitud realment executada segons especificacions de Projecte, incloent els encastaments en els brancals.

| Codi | Ut | Descripció | Rendiment | Preu | Import |
|---|---|---|---|---|---|
| mt29tma140 | kg | Adhesiu de cautxú sintètic, d'aplicació a dos cares, per revestiments decoratius de fusta. (material) | 0.09 | 4.1 | 0.369 |
| mt20vma010i | m | Escopidor de fusta massissa d'okume, de 300x52 mm, amb goteró, envernissat en taller. (material) | 1 | 36.86 | 36.860 |
| mt22www010b | U | Cartutx de 290 ml de segellador adhesiu monocomponent, neutre, superelàstic, a base de polímer MS, color gris, amb resistència a la intempèrie i als raigs UV i elongació fins a ruptura 750%. (material) | 0.1 | 5.29 | 0.529 |
| mo017 | h | Oficial 1ª fuster. (mà d'obra) | 0.279 | 28.92 | 8.069 |
| mo058 | h | Ajudant fuster. (mà d'obra) | 0.279 | 25.48 | 7.109 |
| % | % | Costos directes complementaris | 2 % | 52.936 | 1.059 |
|  |  | Costos directes |  |  | 53.995 |

Residus:
- col·locació: mt20vma010i Escopidor de fusta massissa d'okume, de 300x52 mm, amb goteró, envernissat en taller; factor de residu 0.00264468
- col·locació: mt22www010b; factor de residu 0.06

## Recursos

**mt29tma140** kg Adhesiu de cautxú sintètic, d'aplicació a dos cares, per revestiments decoratius de fusta
Dades tècniques: Cost energètic 89.324 MJ; Emissió de CO2 3.894 kg
Residus:
- embalatge: re170203 Plàstic. (component de residu); rendiment 0.005 kg; Codi LER 17 02 03; Massa de l'element 1 kg; Volum 0.001667 m3

**mt20vma010i** m Escopidor de fusta massissa d'okume, de 300x52 mm, amb goteró, envernissat en taller
Dades tècniques: Cost energètic 249.693 MJ; Emissió de CO2 5.714 kg; Codi LER 17 02 01; Massa de l'element 6.2 kg; Volum 0.005636 m3
Residus:
- embalatge: re170203 Plàstic; rendiment 0.002 kg

**mt22www010b** U Cartutx de 290 ml de segellador adhesiu monocomponent
Dades tècniques: Cost energètic 70.388 MJ; Emissió de CO2 3.428 kg; Codi LER 17 09 04; Massa de l'element 0.421 kg; Volum 0.000281 m3
Residus:
- embalatge: re170203 Plàstic; rendiment 0.1 kg
