# Cobrepilar de formigó polímer de superfície polida

- Propietat de l'arxiu: CYPE INGENIEROS, S.A.
- Format: FIEBDC-3/2002
- Divisa: EUR
- Costos indirectes: 3.00 %
- IVA: 21.00 %

**HRP010** U Cobrepilar de formigó polímer de superfície polida, color a escollir, de 350x350 mm, amb ancoratge metàl·lic d'acer inoxidable i grava adherida a la superfície en la seva cara inferior; col·locació amb adhesiu cimentós flexible i de gran adherència, C2 S2 sobre una capa de regularització de morter de ciment, industrial, amb additiu hidròfug, M-15, sobre el qual s'introdueixen els ancoratges metàl·lics.
Cobrepilar de formigó polímer de superfície polida, color a escollir, de 350x350 mm, amb ancoratge metàl·lic d'acer inoxidable i grava adherida a la superfície en la seva cara inferior; col·locació amb adhesiu cimentós flexible i de gran adherència, C2 S2 sobre una capa de regularització de morter de ciment, industrial, amb additiu hidròfug, M-15, sobre el qual s'introdueixen els ancoratges metàl·lics.
Inclou: Replanteig de la peça. Preparació de la superfície suport. Col·locació, aplomat, anivellació i alineació de la peça. Neteja.
Criteri d'amidament de projecte: Nombre d'unitats previstes, segons documentació gràfica de Projecte.
Criteri de mesura d'obra: Es mesurarà el nombre d'unitats realment executades segons especificacions de Projecte.

| Codi | Ut | Descripció | Rendiment | Preu | Import |
|---|---|---|---|---|---|
| mt08aaa010a | m³ | Aigua. (material) | 0.006 | 1.50 | 0.01 |
| mt09mif010la | t | Morter industrial per a obra de paleta, de ciment, color gris, amb additiu hidròfug, categoria M-15 (resistència a compressió 15 N/mm²), subministrat en sacs, segons UNE-EN 998-2. (material) | 0.009 | 41.79 | 0.38 |
| mt20wwa040 | kg | Adhesiu cimentós flexible i de gran adherència, C2 S2, segons UNE-EN 12004. (material) | 0.960 | 0.50 | 0.48 |
| mt20aho030j | U | Cobrepilar de formigó polímer de superfície polida, color a escollir, de 350x350 mm, amb ancoratge metàl·lic d'acer inoxidable i grava adherida a la superfície en la seva cara inferior. (material) | 1.000 | 49.94 | 49.94 |
| mo020 | h | Oficial 1ª construcció. (mà d'obra) | 0.337 | 24.50 | 8.26 |
| mo113 | h | Peó ordinari construcció. (mà d'obra) | 0.371 | 20.46 | 7.59 |
| % | % | Costos directes complementaris | 2 % | 66.66 | 1.33 |
|  |  | Costos directes |  |  | 67.99 |
