# Caixa d'inversió de cicle, per a sistema VRV-IV, per a gas R-410A

- Propietat de l'arxiu: CYPE Ingenieros S.A.
- Format: FIEBDC-3/2016
- Programa: Generador de preus de la construcció. CYPE Ingenieros, S.A.
- Data: 30/07/2024
- Divisa: EUR
- Costos indirectes: 3 %
- IVA: 21 %

## I Instal·lacions

### IB Sistemes de climatització

#### IBY Sistema VRV (Daikin)

**IBY265** U Caixa d'inversió de cicle, per a sistema VRV-IV, per a gas R-410A.
Caixa d'inversió de cicle frigorífic, amb un parell de connexions per a la unitat interior, per a gas R-410A, per a sistema VRV-IV (Volum de Refrigerant Variable), bomba de calor amb recuperació de calor, model BS1Q16A "DAIKIN", nombre màxim d'unitats interiors connectables 8, índex de capacitat màxim de les unitats interiors connectables 160, índex de capacitat mínim de les unitats interiors connectables 100, pes 12 kg i alimentació monofàsica (230V/50Hz), amb tres connexions per a la unitat exterior, una per a la línia de líquid, una altra per a la línia de descàrrega de gas i una altra per a la línia de succió de gas, i dues connexions per a la unitat interior, una per a la línia de líquid i una altra per a la línia de gas, amb aïllament tèrmic i acústic d'escuma de poliuretà. Inclús elements per a suspensió del sostre.
Criteri de valoració econòmica: El preu no inclou la canalització ni el cablejat elèctric d'alimentació.
Inclou: Replanteig. Col·locació i fixació. Connexió a les línies frigorífiques. Connexió a la xarxa elèctrica. Connexió a la xarxa de desguàs.
Criteri d'amidament de projecte: Nombre d'unitats previstes, segons documentació gràfica de Projecte.
Criteri de mesura d'obra: Es mesurarà el nombre d'unitats realment executades segons especificacions de Projecte.

| Codi | Ut | Descripció | Rendiment | Preu | Import |
|---|---|---|---|---|---|
| mt42dai610b | U | Caixa d'inversió de cicle frigorífic, amb un parell de connexions per a la unitat interior, per a gas R-410A, per a sistema VRV-IV (Volum de Refrigerant Variable), bomba de calor amb recuperació de calor, model BS1Q16A "DAIKIN", nombre màxim d'unitats interiors connectables 8, índex de capacitat màxim de les unitats interiors connectables 160, índex de capacitat mínim de les unitats interiors connectables 100, pes 12 kg i alimentació monofàsica (230V/50Hz), amb tres connexions per a la unitat exterior, una per a la línia de líquid, una altra per a la línia de descàrrega de gas i una altra per a la línia de succió de gas, i dues connexions per a la unitat interior, una per a la línia de líquid i una altra per a la línia de gas, amb aïllament tèrmic i acústic d'escuma de poliuretà. (material) | 1 | 991 | 991.000 |
| mt42www090 | U | Kit de suports per a suspensió del sostre, format per quatre varetes roscades d'acer galvanitzat, amb els seus tacs, rosques i volanderes corresponents. (material) | 1 | 22 | 22.000 |
| mo005 | h | Oficial 1ª instal·lador de climatització. (mà d'obra) | 0.643 | 29.34 | 18.866 |
| mo104 | h | Ajudant instal·lador de climatització. (mà d'obra) | 0.643 | 25.25 | 16.236 |
| % | % | Costos directes complementaris | 2 % | 1048.102 | 20.962 |
|  |  | Costos directes |  |  | 1069.064 |
