# Acumulador d'aigua a gas, convencional

- Propietat de l'arxiu: CYPE Ingenieros S.A.
- Format: FIEBDC-3/2016
- Programa: Generador de preus de la construcció. CYPE Ingenieros, S.A.
- Data: 17/06/2024
- Divisa: EUR
- Costos indirectes: 3 %
- IVA: 21 %

## I Instal·lacions

### IC Calefacció, refrigeració, climatització i A.C.S.

#### ICA Aigua calenta

**ICA040** U Acumulador d'aigua a gas, convencional.
Acumulador a gas natural per al servei d'A.C.S., de terra, càmera de combustió oberta i tir natural, encesa piezoelèctrica, amb flama pilot, capacitat 115 l, cremador modulant de 5,9 kW de potència màxima, eficiència energètica classe B, perfil de consum L, de 1227 mm d'altura i 500 mm de diàmetre, amb dipòsit d'acer esmaltat, aïllament d'escuma de poliuretà lliure de CFC, carcassa d'acer amb recobriment de pintura plàstica blanca, dispositiu tallatir, ànode de sacrifici de magnesi i comandament per a selecció de la temperatura d'acumulació de l'aigua entre 35 i 75°C, sense incloure el conducte per a evacuació dels productes de la combustió. Inclús suport i ancoratges de fixació a parament vertical, claus de tall d'esfera, vàlvula de seguretat i tirantets flexibles, tant a l'entrada d'aigua com a la sortida. Totalment muntat, connexionat i provat.
Inclou: Replanteig de l'aparell. Fixació en parament mitjançant elements d'ancoratge. Col·locació de l'aparell i accessoris. Connexionat amb les xarxes de conducció d'aigua, elèctrica i de terra. Posada en marxa.
Criteri d'amidament de projecte: Nombre d'unitats previstes, segons documentació gràfica de Projecte.
Criteri de mesura d'obra: Es mesurarà el nombre d'unitats realment executades segons especificacions de Projecte.

| Codi | Ut | Descripció | Rendiment | Preu | Import |
|---|---|---|---|---|---|
| mt38agj010a | U | Acumulador a gas natural per al servei d'A.C.S., de terra, càmera de combustió oberta i tir natural, encesa piezoelèctrica, amb flama pilot, capacitat 115 l, cremador modulant de 5,9 kW de potència màxima, eficiència energètica classe B, perfil de consum L, de 1227 mm d'altura i 500 mm de diàmetre, amb dipòsit d'acer esmaltat, aïllament d'escuma de poliuretà lliure de CFC, carcassa d'acer amb recobriment de pintura plàstica blanca, dispositiu tallatir, ànode de sacrifici de magnesi i comandament per a selecció de la temperatura d'acumulació de l'aigua entre 35 i 75°C. (material) | 1 | 843.9 | 843.900 |
| mt37sve010b | U | Vàlvula d'esfera de llautó niquelat per roscar de 1/2". (material) | 2 | 4.95 | 9.900 |
| mt37svs010c | U | Vàlvula de seguretat, de llautó, amb rosca de 1/2" de diàmetre, tarada a 6 bar de pressió. (material) | 1 | 4.42 | 4.420 |
| mt38www011 | U | Material auxiliar per a instal·lacions d'A.C.S. (material) | 1 | 1.45 | 1.450 |
| mo004 | h | Oficial 1ª calefactor. (mà d'obra) | 5.405 | 29.34 | 158.583 |
| mo103 | h | Ajudant calefactor. (mà d'obra) | 5.405 | 25.25 | 136.476 |
| % | % | Costos directes complementaris | 2 % | 1154.729 | 23.095 |
|  |  | Costos directes |  |  | 1177.824 |

## Recursos

**mt38agj010a** U Acumulador a gas natural per al servei d'A.C.S
Dades tècniques: Cost energètic 1498.960 MJ; Emissió de CO2 60.134 kg
Residus:
- embalatge: re150101 Envasos de paper i cartró. (component de residu); rendiment 2.175 kg; Codi LER 15 01 01; Massa de l'element 1 kg; Volum 0.001333 m3
- embalatge: re170201 Fusta. (component de residu); rendiment 0.606 kg; Codi LER 17 02 01; Massa de l'element 1 kg; Volum 0.000909 m3

**mt37sve010b** U Vàlvula d'esfera de llautó niquelat per roscar de 1/2"
Dades tècniques: Cost energètic 509.569 MJ; Emissió de CO2 34.281 kg
Residus:
- embalatge: re150101 Envasos de paper i cartró; rendiment 0.072 kg

**mt37svs010c** U Vàlvula de seguretat, de llautó, amb rosca de 1/2" de diàmetre, tarada a 6 bar de pressió
Dades tècniques: Cost energètic 511.326 MJ; Emissió de CO2 34.399 kg
Residus:
- embalatge: re150101 Envasos de paper i cartró; rendiment 0.072 kg
