# Captador solar tèrmic per a instal·lació col·lectiva, integrat en coberta inclinada

- Propietat de l'arxiu: CYPE Ingenieros S.A.
- Format: FIEBDC-3/2016
- Programa: Generador de preus de la construcció. CYPE Ingenieros, S.A.
- Data: 17/06/2024
- Divisa: EUR
- Costos indirectes: 3 %
- IVA: 21 %

## I Instal·lacions

### IC Calefacció, refrigeració, climatització i A.C.S.

#### ICB Captació solar

**ICB012** U Captador solar tèrmic per a instal·lació col·lectiva, integrat en coberta inclinada.
Captador solar tèrmic format per bateria de 2 mòduls, compost cadascun d'ells d'un captador solar tèrmic pla, amb panell de muntatge vertical de 1143x2043x80 mm, superfície útil: 2,14 m², rendiment òptic: 0,78, coeficient de pèrdues primari 3,473 W/m²K i coeficient de pèrdues secundari 0,017 W/m²K², segons UNE-EN 12975-2, compost de marc autoportant i tapa posterior d'alumini, aïllament tèrmic de llana de vidre, panell de vidre de 4 mm d'espessor, absorbidor de coure amb recobriment Sunselect, canonada en forma de meandre i manegot de connexió, amb bastiments d'estanquitat. Inclús accessoris de muntatge i fixació, conjunt de connexions hidràuliques entre captadors solars tèrmics, líquid de reblert per a captador solar tèrmic, vàlvula de seguretat, purgador, vàlvules de tall i altres accessoris. Totalment muntat, connexionat i provat.
Inclou: Replanteig del conjunt. Col·locació de l'estructura de suport. Col·locació i fixació dels panells sobre l'estructura suport. Connexionat amb la xarxa de conducció d'aigua. Ompliment del circuit.
Criteri d'amidament de projecte: Nombre d'unitats previstes, segons documentació gràfica de Projecte.
Criteri de mesura d'obra: Es mesurarà el nombre d'unitats realment executades segons especificacions de Projecte.

| Codi | Ut | Descripció | Rendiment | Preu | Import |
|---|---|---|---|---|---|
| mt38the005a | U | Captador solar tèrmic pla, amb panell de muntatge vertical de 1143x2043x80 mm, superfície útil: 2,14 m², rendiment òptic: 0,78, coeficient de pèrdues primari 3,473 W/m²K i coeficient de pèrdues secundari 0,017 W/m²K², segons UNE-EN 12975-2, compost de marc autoportant i tapa posterior d'alumini, aïllament tèrmic de llana de vidre, panell de vidre de 4 mm d'espessor, absorbidor de coure amb recobriment Sunselect, canonada en forma de meandre i manegot de connexió. (material) | 2 | 681.53 | 1363.060 |
| mt38the050a | U | Joc de safates i xapes de cobertura, bàsic, per a dos captadors solars tèrmics. (material) | 1 | 535.28 | 535.280 |
| mt38the040a | U | Connexió recta per a captadors solars tèrmics amb connexions laterals, amb aïllament tèrmic. (material) | 2 | 12.68 | 25.360 |
| mt38the500a | U | Purgador manual d'aire amb cos de llautó, amb rosca de 3/8" de diàmetre, per a una temperatura màxima de 160°C. (material) | 1 | 21.45 | 21.450 |
| mt38csg110 | U | Vàlvula de seguretat especial per a aplicacions d'energia solar tèrmica, per a una temperatura màxima de 130°C. (material) | 1 | 38.8 | 38.800 |
| mt38the150a | U | Bidó de 10 l de solució agua-glicol per a replè de captador solar tèrmic. (material) | 0.37 | 39 | 14.430 |
| mt37sve010d | U | Vàlvula d'esfera de llautó niquelat per roscar de 1". (material) | 2 | 12.15 | 24.300 |
| mo009 | h | Oficial 1ª instal·lador de captadors solars. (mà d'obra) | 6.481 | 29.34 | 190.153 |
| mo108 | h | Ajudant instal·lador de captadors solars. (mà d'obra) | 6.481 | 25.25 | 163.645 |
| % | % | Costos directes complementaris | 2 % | 2376.478 | 47.530 |
|  |  | Costos directes |  |  | 2424.008 |

## Recursos

**mt38the005a** U Captador solar tèrmic pla
Dades tècniques: Cost energètic 1664.665 MJ; Emissió de CO2 89.424 kg
Residus:
- embalatge: re150101 Envasos de paper i cartró. (component de residu); rendiment 2.721 kg; Codi LER 15 01 01; Massa de l'element 1 kg; Volum 0.001333 m3

**mt38csg110** U Vàlvula de seguretat especial per a aplicacions d'energia solar tèrmica, per a una temperatura màxima de 130°C
Dades tècniques: Cost energètic 511.326 MJ; Emissió de CO2 34.399 kg
Residus:
- embalatge: re150101 Envasos de paper i cartró; rendiment 0.072 kg

**mt37sve010d** U Vàlvula d'esfera de llautó niquelat per roscar de 1"
Dades tècniques: Cost energètic 843.399 MJ; Emissió de CO2 56.701 kg
Residus:
- embalatge: re150101 Envasos de paper i cartró; rendiment 0.072 kg
