# Caldera a gasoil, domèstica, de baixa temperatura, de peu, per a calefacció

- Propietat de l'arxiu: CYPE Ingenieros S.A.
- Format: FIEBDC-3/2016
- Programa: Generador de preus de la construcció. CYPE Ingenieros, S.A.
- Data: 17/06/2024
- Divisa: EUR
- Costos indirectes: 3 %
- IVA: 21 %

## I Instal·lacions

### IC Calefacció, refrigeració, climatització i A.C.S.

#### ICC Calderes a gasoil

**ICC115** U Caldera a gasoil, domèstica, de baixa temperatura, de peu, per a calefacció.
Caldera de peu, de baixa temperatura, amb cos de foneria de ferro gris GL 180 per a cremador pressuritzat per a gasoil, potència de calefacció 28 kW, pes 208 kg, dimensions 773x600x728 mm, número d'elements 4, contingut d'aigua 41 l, pressió màxima de treball 4 bar, cremador de gasoil de flama blau de 30 kW de potència, quadre de regulació, de 154x366x327 mm, amb cronotermòstat modulant amb sonda de temperatura exterior, kit d'unió de caldera a gasoil a col·lector o grup de bombament, kit de seguretat per a caldera a gasoil, kit d'unió de caldera a gasoil a vas d'expansió, sense incloure el conducte per a evacuació dels productes de la combustió. Totalment muntada, connexionada i provada.
Inclou: Replanteig. Presentació dels elements. Muntatge de la caldera i els seus accessoris. Connexionat amb les xarxes de conducció d'aigua, de gasoil, de salubritat i elèctrica, i amb el conducte d'evacuació dels productes de la combustió. Posada en marxa.
Criteri d'amidament de projecte: Nombre d'unitats previstes, segons documentació gràfica de Projecte.
Criteri de mesura d'obra: Es mesurarà el nombre d'unitats realment executades segons especificacions de Projecte.

| Codi | Ut | Descripció | Rendiment | Preu | Import |
|---|---|---|---|---|---|
| mt38cqj100f | U | Caldera de peu, de baixa temperatura, amb cos de foneria de ferro gris GL 180 per a cremador pressuritzat per a gasoil, potència de calefacció 28 kW, pes 208 kg, dimensions 773x600x728 mm, número d'elements 4, contingut d'aigua 41 l, pressió màxima de treball 4 bar. (material) | 1 | 1491.75 | 1491.750 |
| mt38cqj101a | U | Quadre de regulació, de 154x366x327 mm, amb cronotermòstat modulant amb sonda de temperatura exterior. (material) | 1 | 487.5 | 487.500 |
| mt38cqj102f | U | Cremador de gasoil de flama blau de 30 kW de potència, per a calderes de 26 a 31 kW de potència. (material) | 1 | 877.5 | 877.500 |
| mt38cqj520a | U | Kit de seguretat per a caldera a gasoil, compost per manòmetre, vàlvula de seguretat i purgador d'aire. (material) | 1 | 108.23 | 108.230 |
| mt38cqj530a | U | Kit d'unió de caldera a gasoil a vas d'expansió, amb vàlvula d'omplert i buidatge. (material) | 1 | 108.23 | 108.230 |
| mt38www010 | U | Material auxiliar per instal·lacions de calefacció. (material) | 1 | 1.68 | 1.680 |
| mo004 | h | Oficial 1ª calefactor. (mà d'obra) | 3.144 | 29.34 | 92.245 |
| mo103 | h | Ajudant calefactor. (mà d'obra) | 3.144 | 25.25 | 79.386 |
| % | % | Costos directes complementaris | 2 % | 3246.521 | 64.930 |
|  |  | Costos directes |  |  | 3311.451 |

## Recursos

**mt38cqj100f** U Caldera de peu, de baixa temperatura
Dades tècniques: Cost energètic 6894.918 MJ; Emissió de CO2 535.806 kg
Residus:
- embalatge: re150101 Envasos de paper i cartró. (component de residu); rendiment 2.215 kg; Codi LER 15 01 01; Massa de l'element 1 kg; Volum 0.001333 m3
- embalatge: re170201 Fusta. (component de residu); rendiment 0.611 kg; Codi LER 17 02 01; Massa de l'element 1 kg; Volum 0.000909 m3

**mt38cqj101a** U Quadre de regulació, de 154x366x327 mm, amb cronotermòstat modulant amb sonda de temperatura exterior
Dades tècniques: Cost energètic 93.317 MJ; Emissió de CO2 1.493 kg
Residus:
- embalatge: re150101 Envasos de paper i cartró; rendiment 2.175 kg
- embalatge: re170201 Fusta; rendiment 0.606 kg

**mt38cqj102f** U Cremador de gasoil de flama blau de 30 kW de potència, per a calderes de 26 a 31 kW de potència
Dades tècniques: Cost energètic 90.042 MJ; Emissió de CO2 1.236 kg
Residus:
- embalatge: re150101 Envasos de paper i cartró; rendiment 2.175 kg
- embalatge: re170201 Fusta; rendiment 0.606 kg
