# Caldera a gasoil, domèstica, de baixa temperatura, de peu, per a calefacció i A.C.S

- Propietat de l'arxiu: CYPE Ingenieros S.A.
- Format: FIEBDC-3/2016
- Programa: Generador de preus de la construcció. CYPE Ingenieros, S.A.
- Data: 17/06/2024
- Divisa: EUR
- Costos indirectes: 3 %
- IVA: 21 %

## I Instal·lacions

### IC Calefacció, refrigeració, climatització i A.C.S.

#### ICC Calderes a gasoil

**ICC116** U Caldera a gasoil, domèstica, de baixa temperatura, de peu, per a calefacció i A.C.S.
Caldera de peu, de baixa temperatura, amb cos de foneria de ferro gris GL 180 per a cremador pressuritzat per a gasoil, potència de calefacció 21 kW, pes 175 kg, dimensions 773x600x601 mm, número d'elements 3, contingut d'aigua 33 l, pressió màxima de treball 4 bar, cremador de gasoil de flama blau de 23 kW de potència, quadre de regulació, de 154x366x327 mm, amb cronotermòstat modulant amb sonda de temperatura exterior, kit d'unió de caldera a gasoil a col·lector o grup de bombament, kit de seguretat per a caldera a gasoil, kit d'unió de caldera a gasoil a vas d'expansió, amb interacumulador vertical de terra, per a producció d'A.C.S. en combinació amb caldera, de 300 l, amb kit de connexió hidràulica per connectar la caldera a l'acumulador, sense incloure el conducte per a evacuació dels productes de la combustió. Totalment muntada, connexionada i provada.
Inclou: Replanteig. Presentació dels elements. Muntatge de la caldera i els seus accessoris. Connexionat amb les xarxes de conducció d'aigua, de gasoil, de salubritat i elèctrica, i amb el conducte d'evacuació dels productes de la combustió. Posada en marxa.
Criteri d'amidament de projecte: Nombre d'unitats previstes, segons documentació gràfica de Projecte.
Criteri de mesura d'obra: Es mesurarà el nombre d'unitats realment executades segons especificacions de Projecte.

| Codi | Ut | Descripció | Rendiment | Preu | Import |
|---|---|---|---|---|---|
| mt38cqj100a | U | Caldera de peu, de baixa temperatura, amb cos de foneria de ferro gris GL 180 per a cremador pressuritzat per a gasoil, potència de calefacció 21 kW, pes 175 kg, dimensions 773x600x601 mm, número d'elements 3, contingut d'aigua 33 l, pressió màxima de treball 4 bar. (material) | 1 | 1394.25 | 1394.250 |
| mt38cqj101a | U | Quadre de regulació, de 154x366x327 mm, amb cronotermòstat modulant amb sonda de temperatura exterior. (material) | 1 | 487.5 | 487.500 |
| mt38cqj102a | U | Cremador de gasoil de flama blau de 23 kW de potència, per a calderes de 20 a 25 kW de potència. (material) | 1 | 853.13 | 853.130 |
| mt38cqj520a | U | Kit de seguretat per a caldera a gasoil, compost per manòmetre, vàlvula de seguretat i purgador d'aire. (material) | 1 | 108.23 | 108.230 |
| mt38cqj530a | U | Kit d'unió de caldera a gasoil a vas d'expansió, amb vàlvula d'omplert i buidatge. (material) | 1 | 108.23 | 108.230 |
| mt38cqj575i | U | Interacumulador vertical de terra, per a producció d'A.C.S. en combinació amb caldera, de 300 l, d'acer esmaltat, amb bescanviador d'un serpentí, eficiència energètica classe B, amb aïllament tèrmic d'escuma rígida de poliuretà, protecció contra la corrosió amb ànode de magnesi i control de temperatura por sonda NTC. (material) | 1 | 1330.88 | 1330.880 |
| mt38cqj577a | U | Kit de connexió hidràulica per connectar la caldera a l'acumulador. (material) | 1 | 351 | 351.000 |
| mt38www012 | U | Material auxiliar per a instal·lacions de calefacció i A.C.S. (material) | 1 | 2.1 | 2.100 |
| mo004 | h | Oficial 1ª calefactor. (mà d'obra) | 2.358 | 29.34 | 69.184 |
| mo103 | h | Ajudant calefactor. (mà d'obra) | 2.358 | 25.25 | 59.540 |
| % | % | Costos directes complementaris | 2 % | 4764.044 | 95.281 |
|  |  | Costos directes |  |  | 4859.325 |

## Recursos

**mt38cqj100a** U Caldera de peu, de baixa temperatura
Dades tècniques: Cost energètic 5814.174 MJ; Emissió de CO2 450.910 kg
Residus:
- embalatge: re150101 Envasos de paper i cartró. (component de residu); rendiment 2.204 kg; Codi LER 15 01 01; Massa de l'element 1 kg; Volum 0.001333 m3
- embalatge: re170201 Fusta. (component de residu); rendiment 0.61 kg; Codi LER 17 02 01; Massa de l'element 1 kg; Volum 0.000909 m3

**mt38cqj101a** U Quadre de regulació, de 154x366x327 mm, amb cronotermòstat modulant amb sonda de temperatura exterior
Dades tècniques: Cost energètic 93.317 MJ; Emissió de CO2 1.493 kg
Residus:
- embalatge: re150101 Envasos de paper i cartró; rendiment 2.175 kg
- embalatge: re170201 Fusta; rendiment 0.606 kg

**mt38cqj102a** U Cremador de gasoil de flama blau de 23 kW de potència, per a calderes de 20 a 25 kW de potència
Dades tècniques: Cost energètic 90.042 MJ; Emissió de CO2 1.236 kg
Residus:
- embalatge: re150101 Envasos de paper i cartró; rendiment 2.175 kg
- embalatge: re170201 Fusta; rendiment 0.606 kg

**mt38cqj575i** U Interacumulador vertical de terra
Dades tècniques: Cost energètic 3358.255 MJ; Emissió de CO2 257.975 kg
Residus:
- embalatge: re150101 Envasos de paper i cartró; rendiment 2.196 kg
- embalatge: re170201 Fusta; rendiment 0.609 kg

**mt38cqj577a** U Kit de connexió hidràulica per connectar la caldera a l'acumulador
Dades tècniques: Cost energètic 86.768 MJ; Emissió de CO2 0.979 kg
Residus:
- embalatge: re150101 Envasos de paper i cartró; rendiment 2.175 kg
- embalatge: re170201 Fusta; rendiment 0.606 kg
