# Conjunt de calderes a gasoil, de baixa temperatura, de peu, de ferro colat

- Propietat de l'arxiu: CYPE Ingenieros S.A.
- Format: FIEBDC-3/2016
- Programa: Generador de preus de la construcció. CYPE Ingenieros, S.A.
- Data: 17/06/2024
- Divisa: EUR
- Costos indirectes: 3 %
- IVA: 21 %

## I Instal·lacions

### IC Calefacció, refrigeració, climatització i A.C.S.

#### ICC Calderes a gasoil

**ICC127** U Conjunt de calderes a gasoil, de baixa temperatura, de peu, de ferro colat.
Conjunt de dues calderes en cascada, sent la primera una caldera de peu, de baixa temperatura, amb cos de foneria de ferro GL 180M, 3 passos de fums envoltant completament la llar enterament refrigerat per aigua, fort aïllament tèrmic, porta frontal amb possibilitat de gir a esquerra o a dreta, per a cremador pressuritzat de gasoil o gas, potència útil de 40 a 52 kW, pes 227 kg, dimensions 787x600x1111 mm, de 4 elements ensamblats, amb quadre de regulació per a la regulació de la caldera en funció de la temperatura exterior o per a la regulació de la caldera de tipus mestre en instal·lacions amb diverses calderes, amb control per a garantir les condicions de treball de l'equip, sonda de temperatura exterior, i sonda de temperatura per a regulació de la temperatura d'impulsió o retorn de l'aigua, i la segona una caldera de peu, de baixa temperatura, amb cos de foneria de ferro GL 180M, 3 passos de fums envoltant completament la llar enterament refrigerat per aigua, fort aïllament tèrmic, porta frontal amb possibilitat de gir a esquerra o a dreta, per a cremador pressuritzat de gasoil o gas, potència útil de 40 a 52 kW, pes 227 kg, dimensions 787x600x1111 mm, de 4 elements ensamblats, amb quadre de regulació per a la regulació de la caldera de tipus esclau en instal·lacions amb diverses calderes, mòdul estratègic per a l'administració d'un màxim de 4 calderes en cascada. Inclús vàlvula de seguretat, purgadors, piròstat i desguàs a bonera pel buidatge de la caldera i el drenatge de la vàlvula de seguretat, sense incloure el conducte per a evacuació dels productes de la combustió. Totalment muntat, connexionat i posat en marxa per l'empresa instal·ladora per a la comprovació del seu correcte funcionament.
Inclou: Replanteig. Presentació dels elements. Muntatge de la caldera i els seus accessoris. Connexionat amb les xarxes de conducció d'aigua, de gasoil, de salubritat i elèctrica, i amb el conducte d'evacuació dels productes de la combustió. Posada en marxa.
Criteri d'amidament de projecte: Nombre d'unitats previstes, segons documentació gràfica de Projecte.
Criteri de mesura d'obra: Es mesurarà el nombre d'unitats realment executades segons especificacions de Projecte.

| Codi | Ut | Descripció | Rendiment | Preu | Import |
|---|---|---|---|---|---|
| mt38cbu045ad | U | Caldera de peu, de baixa temperatura, amb cos de foneria de ferro GL 180M, 3 passos de fums envoltant completament la llar enterament refrigerat per aigua, fort aïllament tèrmic, porta frontal amb possibilitat de gir a esquerra o a dreta, per a cremador pressuritzat de gasoil o gas, potència útil de 40 a 52 kW, pes 227 kg, dimensions 787x600x1111 mm, de 4 elements ensamblats, amb quadre de regulació per a la regulació de la caldera en funció de la temperatura exterior o per a la regulació de la caldera de tipus mestre en instal·lacions amb diverses calderes, amb control per a garantir les condicions de treball de l'equip, sonda de temperatura exterior, i sonda de temperatura per a regulació de la temperatura d'impulsió o retorn de l'aigua. (material) | 1 | 3534.98 | 3534.980 |
| mt38cbu045ac | U | Caldera de peu, de baixa temperatura, amb cos de foneria de ferro GL 180M, 3 passos de fums envoltant completament la llar enterament refrigerat per aigua, fort aïllament tèrmic, porta frontal amb possibilitat de gir a esquerra o a dreta, per a cremador pressuritzat de gasoil o gas, potència útil de 40 a 52 kW, pes 227 kg, dimensions 787x600x1111 mm, de 4 elements ensamblats, amb quadre de regulació per a la regulació de la caldera de tipus esclau en instal·lacions amb diverses calderes. (material) | 1 | 3159.98 | 3159.980 |
| mt38ccg100a | U | Cremador pressuritzat modulant per a gasoil, de potència màxima 120 kW, amb encesa electrònica. (material) | 2 | 790 | 1580.000 |
| mt38cbu702a | U | Mòdul estratègic per a l'administració d'un màxim de 4 calderes en cascada. (material) | 1 | 256.43 | 256.430 |
| mt37svs010a | U | Vàlvula de seguretat, de llautó, amb rosca de 1/2" de diàmetre, tarada a 3 bar de pressió. (material) | 1 | 4.42 | 4.420 |
| mt37sgl020d | U | Purgador automàtic d'aire amb boia i rosca de 1/2" de diàmetre, cos i tapa de llautó, per a una pressió màxima de treball de 10 bar i una temperatura màxima de 110°C. (material) | 2 | 8.75 | 17.500 |
| mt38www050 | U | Desguàs a bonera, per al drenatge de la vàlvula de seguretat, compost per 1 m de tub d'acer negre de 1/2" i embut desguàs, inclús accessoris i peces especials. (material) | 1 | 15 | 15.000 |
| mt35aia010a | m | Tub corbable de PVC, corrugat, de color negre, de 16 mm de diàmetre nominal, per a canalització encastada en obra de fàbrica (parets i sostres). Resistència a la compressió 320 N, resistència a l'impacte 1 joule, temperatura de treball -5°C fins 60°C, amb grau de protecció IP545 segons UNE 20324, no propagador de la flama. Segons UNE-EN 61386-1 i UNE-EN 61386-22. (material) | 10 | 0.37 | 3.700 |
| mt35cun020a | m | Cable unipolar H07Z1-K (AS), sent la seva tensió assignada de 450/750 V, reacció al foc classe Cca-s1a,d1,a1 segons UNE-EN 50575, amb conductor multifilar de coure classe 5 (-K) de 1,5 mm² de secció, amb aïllament de compost termoplàstic a força de poliolefina lliure de halògens amb baixa emissió de fums i gasos corrosius (Z1). Segons UNE 211025. (material) | 20 | 0.41 | 8.200 |
| mt38ccg011a | U | Posada en marxa del cremador per a gasoil. (material) | 1 | 150 | 150.000 |
| mt38www010 | U | Material auxiliar per instal·lacions de calefacció. (material) | 1 | 1.68 | 1.680 |
| mt37www010 | U | Material auxiliar per a instal·lacions de lampisteria. (material) | 1 | 1.4 | 1.400 |
| mo004 | h | Oficial 1ª calefactor. (mà d'obra) | 5.358 | 29.34 | 157.204 |
| mo103 | h | Ajudant calefactor. (mà d'obra) | 5.358 | 25.25 | 135.290 |
| % | % | Costos directes complementaris | 2 % | 9025.784 | 180.516 |
|  |  | Costos directes |  |  | 9206.300 |

Residus:
- col·locació: mt35aia010a; factor de residu 0.0275
- col·locació: mt35cun020a; factor de residu 0.0165

## Recursos

**mt38cbu045ad** U Caldera de peu, de baixa temperatura
Dades tècniques: Cost energètic 7521.145 MJ; Emissió de CO2 584.828 kg
Residus:
- embalatge: re150101 Envasos de paper i cartró. (component de residu); rendiment 2.452 kg; Codi LER 15 01 01; Massa de l'element 1 kg; Volum 0.001333 m3
- embalatge: re170201 Fusta. (component de residu); rendiment 0.64 kg; Codi LER 17 02 01; Massa de l'element 1 kg; Volum 0.000909 m3

**mt38cbu045ac** U Caldera de peu, de baixa temperatura
Dades tècniques: Cost energètic 7520.394 MJ; Emissió de CO2 584.801 kg
Residus:
- embalatge: re150101 Envasos de paper i cartró; rendiment 2.409 kg
- embalatge: re170201 Fusta; rendiment 0.635 kg

**mt37svs010a** U Vàlvula de seguretat, de llautó, amb rosca de 1/2" de diàmetre, tarada a 3 bar de pressió
Dades tècniques: Cost energètic 511.326 MJ; Emissió de CO2 34.399 kg
Residus:
- embalatge: re150101 Envasos de paper i cartró; rendiment 0.072 kg

**mt37sgl020d** U Purgador automàtic d'aire amb boia i rosca de 1/2" de diàmetre
Dades tècniques: Cost energètic 35.179 MJ; Emissió de CO2 2.421 kg
Residus:
- embalatge: re150101 Envasos de paper i cartró; rendiment 0.072 kg

**mt35aia010a** m Tub corbable de PVC
Dades tècniques: Cost energètic 11.626 MJ; Emissió de CO2 0.577 kg; Codi LER 17 02 03; Massa de l'element 0.12 kg; Volum 0.0002 m3

**mt35cun020a** m Cable unipolar H07Z1-K (AS)
Dades tècniques: Cost energètic 2.663 MJ; Emissió de CO2 0.201 kg; Codi LER 17 04 11; Massa de l'element 0.02 kg; Volum 0.000013 m3
Residus:
- embalatge: re150101 Envasos de paper i cartró; rendiment 0.065 kg
