# Dipòsit soterrat

- Propietat de l'arxiu: CYPE Ingenieros S.A.
- Format: FIEBDC-3/2016
- Programa: Generador de preus de la construcció. CYPE Ingenieros, S.A.
- Data: 17/06/2024
- Divisa: EUR
- Costos indirectes: 3 %
- IVA: 21 %

## I Instal·lacions

### IC Calefacció, refrigeració, climatització i A.C.S.

#### ICD Combustible líquid

**ICD010** U Dipòsit soterrat.
Dipòsit homologat de gasoil soterrat de xapa d'acer, de simple paret contingut en cubell, amb una capacitat de 5000 litres, per a consums col·lectius. Inclús mesurador de nivell, interruptor de nivell, equip de protecció catòdica, canalització fins a caldera amb canonada de coure de 18 mm de diàmetre protegida amb funda de tub de PVC, boca de càrrega, canonada de ventilació, tub bus, tapa de registre, vàlvules i accessoris de connexió, amb grup de pressió i elements de protecció segons normativa. Totalment muntat, connexionat i provat. Sense incloure l'obra civil.
Inclou: Descàrrega del dipòsit sobre el llit de sorra. Muntatge de vàlvules i accessoris. Col·locació de la boca de càrrega i la tapa de registre. Col·locació de la canonada de ventilació i del tub bus. Col·locació i fixació de la canalització fins a la caldera. Instal·lació del grup de pressió. Col·locació de l'equip de protecció catòdica. Conexió a la xarxa de terra. Realització de proves de servei.
Criteri d'amidament de projecte: Nombre d'unitats previstes, segons documentació gràfica de Projecte.
Criteri de mesura d'obra: Es mesurarà el nombre d'unitats realment executades segons especificacions de Projecte.

| Codi | Ut | Descripció | Rendiment | Preu | Import |
|---|---|---|---|---|---|
| mt38dep020e | U | Dipòsit de gasoil de xapa d'acer, soterrat, de simple paret contingut en cubell, amb una capacitat de 5000 litres, per a consums col·lectius, segons UNE 62350. Tractament exterior: granallat SA 2 1/2 i acabat mitjançant capa de resina de poliuretà de 600 micres de gruix. Inclús elements de protecció segons normativa. (material) | 1 | 1870 | 1870.000 |
| mt38dep028a | U | Equip de pressió de gasoil, format per grup i accessoris. (material) | 1 | 925 | 925.000 |
| mt38dep022a | U | Indicador de nivell per dipòsit de combustibles líquids. (material) | 1 | 177.25 | 177.250 |
| mt38dep023a | U | Interruptor de nivell per dipòsit de combustibles líquids. (material) | 1 | 33.25 | 33.250 |
| mt38dep024c | U | Conjunt de boca de càrrega, valvuleria i accessoris de connexió per dipòsit de combustibles líquids. (material) | 1 | 96.55 | 96.550 |
| mt38dep026a | U | Tapa de registre de 70x70 cm, de ferro colat, per a inspecció de dipòsit de combustibles líquids soterrat. Inclús accessoris. (material) | 1 | 85.55 | 85.550 |
| mt43tco010ca | m | Tub de coure estirat en fred sense soldadura, diàmetre D=16/18 mm i 1 mm d'espessor, segons UNE-EN 1057. (material) | 28.15 | 2.4 | 67.560 |
| mt43tco010ha | m | Tub de coure estirat en fred sense soldadura, diàmetre D=51/54 mm i 1,5 mm d'espessor, segons UNE-EN 1057. (material) | 2.25 | 12.01 | 27.023 |
| mt35aia090ad | m | Tub rígid de PVC, endollable, corbable en calent, de color negre, de 32 mm de diàmetre nominal, per a canalització fixa en superfície. Resistència a la compressió 1250 N, resistència a l'impacte 2 joules, temperatura de treball -5°C fins 60°C, amb grau de protecció IP547 segons UNE 20324, propietats elèctriques: aïllant, no propagador de la flama. Segons UNE-EN 61386-1 i UNE-EN 61386-22. Inclús abraçadores, elements de subjecció i accessoris (corbes, maneguets, tes, colzes i corbes flexibles). (material) | 25 | 3.11 | 77.750 |
| mt38dep021c | U | Equip de protecció catòdica per a dipòsit de gasoil de xapa d'acer, soterrat, de simple paret, amb una capacitat de 5000 litres, per a consums col·lectius. (material) | 1 | 130 | 130.000 |
| mq07gte010c | h | Grua autopropulsada de braç telescòpic amb una capacitat d'elevació de 30 t i 27 m d'altura màxima de treball. (maquinària) | 2.444 | 75.04 | 183.398 |
| mo004 | h | Oficial 1ª calefactor. (mà d'obra) | 14.233 | 29.34 | 417.596 |
| mo103 | h | Ajudant calefactor. (mà d'obra) | 14.233 | 25.25 | 359.383 |
| % | % | Costos directes complementaris | 2 % | 4450.310 | 89.006 |
|  |  | Costos directes |  |  | 4539.316 |

Residus:
- col·locació: mt43tco010ca Tub de coure estirat en fred sense soldadura, diàmetre D=16/18 mm i 1 mm d'espessor, segons UNE-EN 1057; factor de residu 0.044
- col·locació: mt43tco010ha Tub de coure estirat en fred sense soldadura, diàmetre D=51/54 mm i 1,5 mm d'espessor, segons UNE-EN 1057; factor de residu 0.0373674
- col·locació: mt35aia090ad; factor de residu 0.0275

## Recursos

**mt38dep020e** U Dipòsit de gasoil de xapa d'acer
Dades tècniques: Cost energètic 5605.308 MJ; Emissió de CO2 294.176 kg
Residus:
- embalatge: re150101 Envasos de paper i cartró. (component de residu); rendiment 4.09 kg; Codi LER 15 01 01; Massa de l'element 1 kg; Volum 0.001333 m3

**mt38dep023a** U Interruptor de nivell per dipòsit de combustibles líquids
Dades tècniques: Cost energètic 66.593 MJ; Emissió de CO2 2.833 kg
Residus:
- embalatge: re150101 Envasos de paper i cartró; rendiment 0.072 kg

**mt43tco010ca** m Tub de coure estirat en fred sense soldadura, diàmetre D=16/18 mm i 1 mm d'espessor, segons UNE-EN 1057
Dades tècniques: Cost energètic 17.693 MJ; Emissió de CO2 0.341 kg; Codi LER 17 04 01; Massa de l'element 0.48 kg; Volum 0.00032 m3

**mt43tco010ha** m Tub de coure estirat en fred sense soldadura, diàmetre D=51/54 mm i 1,5 mm d'espessor, segons UNE-EN 1057
Dades tècniques: Cost energètic 107.263 MJ; Emissió de CO2 2.066 kg; Codi LER 17 04 01; Massa de l'element 2.91 kg; Volum 0.00194 m3

**mt35aia090ad** m Tub rígid de PVC
Dades tècniques: Cost energètic 36.814 MJ; Emissió de CO2 1.828 kg; Codi LER 17 02 03; Massa de l'element 0.38 kg; Volum 0.000633 m3
