# Boca de càrrega per a dipòsit de combustible líquid

- Propietat de l'arxiu: CYPE Ingenieros S.A.
- Format: FIEBDC-3/2016
- Programa: Generador de preus de la construcció. CYPE Ingenieros, S.A.
- Data: 17/06/2024
- Divisa: EUR
- Costos indirectes: 3 %
- IVA: 21 %

## I Instal·lacions

### IC Calefacció, refrigeració, climatització i A.C.S.

#### ICD Combustible líquid

**ICD105** U Boca de càrrega per a dipòsit de combustible líquid.
Boca de càrrega per a dipòsit de combustible líquid, de llautó, de 2", col·locada mitjançant unió roscada i allotjada en fornícula amb marc i porta de xapa galvanitzada (sense incloure la formació de la fornícula, ni la col·locació del marc i la porta). Totalment muntada, connexionada i provada.
Inclou: Replanteig. Muntatge, col·locació i fixació de la boca de càrrega. Connexionat.
Criteri d'amidament de projecte: Nombre d'unitats previstes, segons documentació gràfica de Projecte.
Criteri de mesura d'obra: Es mesurarà el nombre d'unitats realment executades segons especificacions de Projecte.

| Codi | Ut | Descripció | Rendiment | Preu | Import |
|---|---|---|---|---|---|
| mt38dep003a | U | Boca de càrrega, de llautó, de 2", per roscar. (material) | 1 | 29.3 | 29.300 |
| mt43www065 | U | Marc i porta de xapa galvanitzada de 400x300 mm, amb pany de triangle. (material) | 1 | 69 | 69.000 |
| mo004 | h | Oficial 1ª calefactor. (mà d'obra) | 0.263 | 29.34 | 7.716 |
| mo103 | h | Ajudant calefactor. (mà d'obra) | 0.263 | 25.25 | 6.641 |
| % | % | Costos directes complementaris | 2 % | 112.657 | 2.253 |
|  |  | Costos directes |  |  | 114.910 |

## Recursos

**mt43www065** U Marc i porta de xapa galvanitzada de 400x300 mm, amb pany de triangle
Dades tècniques: Cost energètic 0.019 MJ; Emissió de CO2 0.031 kg
Residus:
- embalatge: re150101 Envasos de paper i cartró. (component de residu); rendiment 0.036 kg; Codi LER 15 01 01; Massa de l'element 1 kg; Volum 0.001333 m3
