# Dipòsit de combustible líquid, de superfície, de polietilè d'alta densitat (PEAD/HDPE)

- Propietat de l'arxiu: CYPE Ingenieros S.A.
- Format: FIEBDC-3/2016
- Programa: Generador de preus de la construcció. CYPE Ingenieros, S.A.
- Data: 17/06/2024
- Divisa: EUR
- Costos indirectes: 3 %
- IVA: 21 %

## I Instal·lacions

### IC Calefacció, refrigeració, climatització i A.C.S.

#### ICD Combustible líquid

**ICD120** U Dipòsit de combustible líquid, de superfície, de polietilè d'alta densitat (PEAD/HDPE).
Dipòsit homologat de gasoil, de superfície, col·locat en l'exterior de l'edifici, de polietilè d'alta densitat (PEAD/HDPE), de paret simple contingut en cubeta, amb una capacitat de 2000 litres. Inclús cubeta, accessoris de connexió i elements de protecció segons normativa. Totalment muntat, connexionat i provat.
Inclou: Col·locació del cubell. Col·locació del dipòsit. Muntatge d'accessoris. Realització de proves de servei.
Criteri d'amidament de projecte: Nombre d'unitats previstes, segons documentació gràfica de Projecte.
Criteri de mesura d'obra: Es mesurarà el nombre d'unitats realment executades segons especificacions de Projecte.

| Codi | Ut | Descripció | Rendiment | Preu | Import |
|---|---|---|---|---|---|
| mt38dep118b | U | Cubeta de recollida de vessaments de xapa d'acer galvanitzat, amb una capacitat de 2000 litres. (material) | 1 | 944.1 | 944.100 |
| mt38dep099e | U | Dipòsit homologat de combustible líquid, de superfície, de polietilè d'alta densitat (PEAD/HDPE), de simple paret, de 2220x720x1725 mm, amb una capacitat de 2000 litres i quatre boques d'entrada/sortida, segons UNE-EN 13341. (material) | 1 | 604.22 | 604.220 |
| mt38dep114a | U | Accessoris de càrrega, aspiració i ventilació per a dipòsit de combustible líquid de polietilè d'alta densitat (PEAD/HDPE). (material) | 1 | 26.15 | 26.150 |
| mo004 | h | Oficial 1ª calefactor. (mà d'obra) | 1.315 | 29.34 | 38.582 |
| mo103 | h | Ajudant calefactor. (mà d'obra) | 1.315 | 25.25 | 33.204 |
| % | % | Costos directes complementaris | 2 % | 1646.256 | 32.925 |
|  |  | Costos directes |  |  | 1679.181 |

## Recursos

**mt38dep118b** U Cubeta de recollida de vessaments de xapa d'acer galvanitzat, amb una capacitat de 2000 litres
Dades tècniques: Cost energètic 2310.055 MJ; Emissió de CO2 236.866 kg
Residus:
- embalatge: re150101 Envasos de paper i cartró. (component de residu); rendiment 1.584 kg; Codi LER 15 01 01; Massa de l'element 1 kg; Volum 0.001333 m3

**mt38dep099e** U Dipòsit homologat de combustible líquid
Dades tècniques: Cost energètic 10963.246 MJ; Emissió de CO2 388.873 kg
Residus:
- embalatge: re150101 Envasos de paper i cartró; rendiment 0.086 kg
