# Dipòsit de combustible líquid, de superfície, de xapa d'acer

- Propietat de l'arxiu: CYPE Ingenieros S.A.
- Format: FIEBDC-3/2016
- Programa: Generador de preus de la construcció. CYPE Ingenieros, S.A.
- Data: 17/06/2024
- Divisa: EUR
- Costos indirectes: 3 %
- IVA: 21 %

## I Instal·lacions

### IC Calefacció, refrigeració, climatització i A.C.S.

#### ICD Combustible líquid

**ICD125** U Dipòsit de combustible líquid, de superfície, de xapa d'acer.
Dipòsit homologat de gasoil, de superfície, col·locat a l'interior de l'edifici, de xapa d'acer, de simple paret, amb una capacitat de 1500 litres, tractament exterior mitjançant granallat SA 2 1/2 i acabat mitjançant emprimació d'epoxi-poliamida i poliuretà blanc. Inclús indicador de nivell, recolzaments i elements de protecció segons normativa. Totalment muntat, connexionat i provat. Sense incloure l'obra civil, ni la presa de terra.
Inclou: Col·locació del dipòsit. Muntatge d'accessoris. Realització de proves de servei.
Criteri d'amidament de projecte: Nombre d'unitats previstes, segons documentació gràfica de Projecte.
Criteri de mesura d'obra: Es mesurarà el nombre d'unitats realment executades segons especificacions de Projecte.

| Codi | Ut | Descripció | Rendiment | Preu | Import |
|---|---|---|---|---|---|
| mt38dep001da | U | Dipòsit homologat de combustible líquid, de superfície, de xapa d'acer, de simple paret, de 1100 mm de diàmetre i 1800 mm de longitud, amb una capacitat de 1500 litres, segons UNE 62351. Tractament exterior: granallat SA 2 1/2 i acabat mitjançant emprimació d'epoxi-poliamida i poliuretà blanc. Inclús recolzaments i elements de protecció segons normativa. (material) | 1 | 1727.74 | 1727.740 |
| mt38dep006a | U | Indicador de nivell amb sonda, per a dipòsit de combustible líquid de xapa d'acer. (material) | 1 | 70.66 | 70.660 |
| mq04cag010a | h | Camió amb grua de fins a 6 t. (maquinària) | 0.29 | 55.38 | 16.060 |
| mo004 | h | Oficial 1ª calefactor. (mà d'obra) | 6.706 | 29.34 | 196.754 |
| mo103 | h | Ajudant calefactor. (mà d'obra) | 6.706 | 25.25 | 169.327 |
| % | % | Costos directes complementaris | 2 % | 2180.541 | 43.611 |
|  |  | Costos directes |  |  | 2224.152 |

## Recursos

**mt38dep001da** U Dipòsit homologat de combustible líquid
Dades tècniques: Cost energètic 2223.767 MJ; Emissió de CO2 118.702 kg
Residus:
- embalatge: re150101 Envasos de paper i cartró. (component de residu); rendiment 4.049 kg; Codi LER 15 01 01; Massa de l'element 1 kg; Volum 0.001333 m3
