# Panell per a sistema de calefacció i refrigeració per sostre radiant, amb fals sostre registrable

- Propietat de l'arxiu: CYPE Ingenieros S.A.
- Format: FIEBDC-3/2016
- Programa: Generador de preus de la construcció. CYPE Ingenieros, S.A.
- Data: 17/06/2024
- Divisa: EUR
- Costos indirectes: 3 %
- IVA: 21 %

## I Instal·lacions

### IC Calefacció, refrigeració, climatització i A.C.S.

#### ICE Emissors per aigua per a calefacció i refrigeració

**ICE022** U Panell per a sistema de calefacció i refrigeració per sostre radiant, amb fals sostre registrable.
Panell de grafit expandit, per a fals sostre registrable, de 1200x600 mm, amb capa d'absorció acústica de fibra de vidre i carcassa metàl·lica blanca, Euroclasse C-s2, d0 de reacció al foc, segons UNE-EN 13501-1 per a sistema de calefacció i refrigeració per sostre radiant; suspès del forjat amb perfileria vista. Totalment muntat, connexionat i provat.
Criteri de valoració econòmica: El preu no inclou l'estructura suport.
Inclou: Col·locació dels panells. Realització de proves de servei.
Criteri d'amidament de projecte: Nombre d'unitats previstes, segons documentació gràfica de Projecte.
Criteri de mesura d'obra: Es mesurarà el nombre d'unitats realment executades segons especificacions de Projecte.

| Codi | Ut | Descripció | Rendiment | Preu | Import |
|---|---|---|---|---|---|
| mt38etu006a | U | Panell de grafit expandit, per a fals sostre registrable, de 1200x600 mm, amb capa d'absorció acústica de fibra de vidre i carcassa metàl·lica blanca, Euroclasse C-s2, d0 de reacció al foc, segons UNE-EN 13501-1. (material) | 1 | 25.12 | 25.120 |
| mo004 | h | Oficial 1ª calefactor. (mà d'obra) | 0.094 | 29.34 | 2.758 |
| mo103 | h | Ajudant calefactor. (mà d'obra) | 0.047 | 25.25 | 1.187 |
| % | % | Costos directes complementaris | 2 % | 29.065 | 0.581 |
|  |  | Costos directes |  |  | 29.646 |
